# Zeitvertrag Informations- u. Kommunikationstechnik
Angebotsaufforderung (GAEB DA XML 3.3, DA83)
Projekt: 046-2025
Währung: EUR
Erstellt mit: GXML Toolbox V3.3 R20220330, ORCA AVA 26.0.6 26.00.06, 27.10.2025

## Allgemeine Vorbemerkung
Allgemeine Vorbemerkung

Die Liegenschaften der Universitätsmedizin Essen bestehen aus über 50 Gebäuden am Standort des Universitätsklinikums Essen, Hufelandstraße 55, sowie weiteren externen Liegenschaften im Essener Stadtgebiet, wie dem Herzzentrum Essen-Huttrop und Gebäuden in der Theodor-Althoff-Straße u. a.
Insgesamt sind im Bereich der Universitätsmedizin Essen rund 12.000 Mitarbeiter beschäftigt.
Das Gelände des Universitätsklinikums Essen wird fernmeldetechnisch u. a. vom betriebstechnischen Gebäude (BTG) am Campus Klinikum Essen versorgt.

Für anfallende betriebstechnische Tätigkeiten am gesamten Fernmeldenetz der Universitätsmedizin Essen wird ein IT- und Telekommunikationsfachunternehmen gesucht, das erforderliche Schalt-, Prüf-, Installations- und nachrichtentechnische Arbeiten mit ausgebildetem Fachpersonal (z. B. Informationselektroniker/innen oder Informationstechniker/innen der Fachrichtung Telekommunikationstechnik bzw. Nachrichtentechnik sowie Facharbeiter und Techniker im Bereich Netzwerktechnik) ausführen kann.
Ebenso werden für die Inspektion und Reparatur von Lichtrufanlagen Fachkräfte benötigt, die gemäß DIN VDE 0834 ausgebildet und zertifiziert sind.

Die erforderlichen Arbeiten dürfen ausschließlich von entsprechend qualifiziertem Fachpersonal mit abgeschlossener Berufsausbildung durchgeführt werden. Entsprechende Ausbildungsnachweise sind auf Verlangen dem Auftraggeber vorzulegen.

Die Fachabteilung Nachrichtentechnik (Dez. 04.1.2) betreut sämtliche nachrichtentechnischen Anlagen im Bereich der Universitätsmedizin Essen. Hierzu zählen auch die zum Klinikum gehörenden externen Liegenschaften im Stadtgebiet.
Es werden Anlagen aus den Bereichen Telekommunikation, Uhren- und Sprechanlagen sowie Lichtrufanlagen betreut. Mehrere vernetzte Unify-/MiTel- (ehemals Siemens Enterprise) TK-Anlagen des Typs HiPath 4000 versorgen über 14 Standorte mit ca. 10.000 digitalen und analogen Festnetzanschlüssen (Telefon- und Faxanschlüsse) sowie über 5.000 Cordless-Teilnehmern.

Im Netzverbund der HiPath 4000 sind u. a. HiPath XPression-Server als Anrufbeantworter- und Faxserver integriert. Ebenfalls betrieben werden MiTel OSCC- und UC-Telefoniesysteme mit entsprechenden Serverstrukturen, Contact-Centern und Konferenzservern.

Aufgrund ständiger Erweiterungsmaßnahmen, Umzüge, Neueinrichtungen und Demontagen ergeben sich laufend Tätigkeiten im vorhandenen Leitungsnetz, die entsprechende fernmeldetechnische Arbeiten erforderlich machen.
Das Leitungsnetz erstreckt sich über einen zentralen Hauptverteiler, entsprechende Gebäudehauptverteiler sowie Etagen- und ggf. Zwischenverteiler bis zu den jeweiligen Enddosen. Dies gilt auch für die eingesetzten Gegensprech- und Uhrenanlagen.

Bei den vorhandenen TK-Nebenstellen handelt es sich sowohl um analoge als auch um TDM- und IP-Teilnehmer. Als digitale Endgeräte werden in der Regel Unify- (ehemals Siemens Enterprise) Telefone der Typen OptiPoint, OpenStage oder vergleichbare Geräte eingesetzt.
Cordless-Endgeräte stammen ebenfalls aus dem freigegebenen Portfolio des genannten Herstellers.

Bei Neueinrichtungen oder Nutzeränderungen sind systemspezifische Einweisungen der Endgeräte mit den jeweils geforderten Merkmalen durchzuführen.
Im Zuge von Neueinrichtungen oder Demontagen ist die vorhandene Dokumentation gemäß der aktuell gültigen TEV (Technische Errichtervorschriften im Universitätsklinikum Essen, Elektrotechnik) anzupassen und auf dem neuesten Stand zu halten.

Sollte es im Rahmen der Installationsarbeiten erforderlich sein, Bestandsdecken (z. B. Rasterdecken) zu öffnen und zu schließen, sind diese Arbeiten in den Einheitspreisen zu berücksichtigen.
Ausgenommen sind Systemdecken in OP- und Reinräumen oder Brandschutzdecken mit besonderen Anforderungen - diese werden bauseits geöffnet und geschlossen.
Kabelverlegungen erfolgen in der Regel über vorhandene Kabelbühnen oder Kabelkanäle.

Die vorhandenen Verteiler sind mit Corning-Leisten (100 DA, 200 DA), LSA-Plus-Leisten (10 DA oder 20 DA) oder Patchfeldern  bestückt.
Rangierarbeiten sind - je nach Größe der Verteiler - mit zwei Monteuren durchzuführen. Entsprechendes Werkzeug und Prüfgeräte sind vom Auftragnehmer bereitzustellen.

Zusätzlich umfassen die im Rahmen dieser Ausschreibung zu erbringenden Leistungen Arbeiten, die üblicherweise im Verantwortungsbereich von IT-Mitarbeitern liegen. Hierzu gehören insbesondere:

Verlegung und Befestigung von Datenkabeln (z. B. CAT-Kabel)

Montage und Anschluss von Datendosen

Installation und Anschluss von Patchfeldern

Funktionsprüfung, Messung und Dokumentation der ausgeführten Installationen

Die Leistungen sind nach den allgemein anerkannten Regeln der Technik, den einschlägigen DIN- und VDE-Vorschriften sowie den Herstellervorgaben auszuführen.
Eine enge Abstimmung mit der Auftraggeberin bzw. den IT-Verantwortlichen ist erforderlich.
Alle Arbeiten sind so auszuführen, dass die Betriebssicherheit und die dauerhafte Funktionsfähigkeit der IT-Infrastruktur gewährleistet sind.

## Technische Vorbemerkungen
Technische Vorbemerkungen
Für die Ausführung der Arbeiten gelten die anerkannten Regeln der Technik sowie alle einschlägigen Normen, Richtlinien und Vorschriften in ihrer jeweils gültigen Fassung. Im Besonderen sind zu beachten:
- die einschlägigen VDE-Bestimmungen
- die DIN-Normen
- die VOB, Teile A, B und C
- die Technischen Errichtervorschriften (TEV) des Universitätsklinikums Essen - Fachbereich Elektrotechnik
- die Fremdfirmenverordnung des Auftraggebers (AG)
- die Vorschriften der örtlichen Feuerwehr bzw. des Brandschutzingenieurs
- die Bestimmungen des Technischen Überwachungsvereins (TÜV)
- die Vorschriften des Gewerbeaufsichtsamtes
- die Unfallverhütungsvorschriften (UVV)
- die Arbeitsstättenrichtlinien und -verordnungen
- die Landesbauordnung (LBO)
- die Lüftungsanlagenrichtlinie (LAR)
- das Gesetz über die elektromagnetische Verträglichkeit (EMV-Gesetz)

Alle Arbeiten sind so auszuführen, dass Betriebssicherheit, Funktionsfähigkeit und Dauerhaftigkeit der Anlagen gewährleistet bleiben.
Die jeweils gültigen Sicherheits- und Gesundheitsvorschriften sind einzuhalten.

## Leistungserbringung Personalplanung
Leistungserbringung Personalplanung

Die Umsetzung der ausgeschriebenen Leistungen erfolgt fortlaufend über das gesamte Jahr und ist mit einer Personalstärke von 6 bis 7 qualifizierten Fachkräften vor Ort sicherzustellen.

Bei Störungen oder Großereignissen ist eine Reaktionszeit von maximal drei Stunden einzuhalten, sodass jederzeit die entsprechende Verfügbarkeit von qualifiziertem Personal gewährleistet ist.

Für die Erstellung und Pflege der erforderlichen Dokumentationen im Rahmen von Neueinrichtungen oder Änderungen ist ganzjährig mindestens eine Fachkraft einzuplanen.

Die unter Position 02 aufgeführte Leistung "Inspektion und Wartung der Lichtrufanlagen" ist gesondert zu kalkulieren und erfordert den ganzjährigen Einsatz von mindestens zwei weiteren Fachkräften.

Die Gesamtplanung des Personals gestaltet sich somit wie folgt:

TK-, Sprechanlagen, Uhren etc. 3 bis 4 Mitarbeiter für Montage, Instandhaltung,Störungsbeseitigung Konfiguration und Programmierung
Dokumentation 1 Mitarbeiter Erstellung und Pflege von IMS-, Excel- und Systemdokumentationen
Lichtrufanlagen 2 bis 3 Mitarbeiter Inspektion, Instandsetzung Programmierung und Dokumentation

Für Konfigurations- und Programmierarbeiten ist ausschließlich Personal einzusetzen, das entsprechend geschult und zertifiziert ist.
Erforderliche Nachweise der Zertifikate oder Schulungen müssen vor Vertragsbeginn vorgelegt werden. Folgende Systeme müssen abgedeckt werden:

TK-Anlagen: Unify HiPath 4000

Lichtrufanlagen: Tunstall

Sprechanlagen: Siedle, Schneider Intercom

Der Auftragnehmer hat sicherzustellen, dass alle eingesetzten Mitarbeiter die entsprechende Qualifikation und Herstellerzertifizierung besitzen. Nur qualifiziertes Personal darf Programmier- und Konfigurationsarbeiten durchführen.

## Leistungsumfang
Leistungsumfang
Zum Leistungsumfang gehören sämtliche Arbeiten, Lieferungen und Nebenleistungen, die für die ordnungsgemäße und betriebsfertige Herstellung der Anlagen erforderlich sind - auch dann, wenn sie in der Leistungsbeschreibung nicht ausdrücklich genannt sind.
Diese Leistungen sind daher in die Einheitspreise einzukalkulieren.

Hierzu gehören insbesondere:

- Lieferung und betriebsfertige Montage aller erforderlichen Anlagenteile
- Zusammenbau, Einbau bzw. Aufstellung der gelieferten oder bauseits beigestellten Komponenten, einschließlich aller Befestigungen und Zubehörteile
- Beschriftung sämtlicher Endgerätedosen, Schaltschränke, Rangierfelder etc. gemäß den aktuell gültigen TEV (Technische Errichtervorschriften des Universitätsklinikums Essen - Elektrotechnik), dauerhaft und witterungsbeständig
- Einweisung des Bedienungspersonals durch den Auftragnehmer (AN)
- Tägliche Reinigung des Arbeitsplatzes - die Baustelle ist täglich besenrein zu verlassen
- Berücksichtigung von Ruhezeiten der Patienten - lärmintensive Arbeiten dürfen nur in Abstimmung mit dem Auftraggeber erfolgen
- Kabelverlegung in Hohlwänden ausschließlich in Schutzrohren
- Leitungsverlegung ausschließlich in horizontaler oder vertikaler Ausrichtung
- Bei Verlegung ohne Schutzrohr auf Abstandschellen darf ein maximaler Befestigungsabstand von 0,30 m nicht überschritten werden

Sind Montagetätigkeiten in Sicherheitsbereichen erforderlich, ist vorab eine zwingende Unterweisung des Montagepersonals durch den Auftraggeber erforderlich.

Nebenleistungen wie Auslöse-, An- und Abfahrten, Bereitstellung von Werkzeug, Hilfsmitteln und Verbrauchsmaterialien sind mit den Einheitspreisen abzugelten und werden nicht gesondert vergütet.
Dies gilt ebenso für sämtliche Beschriftungsarbeiten.
Der Auftraggeber behält sich vor, je nach anfallender Arbeit und Aufwand einzelne Teilaufgaben der einzelnen Positionen ganz oder teilweise auf Stundenlohnbasis abzurechnen.

Die Entscheidung über die Abrechnungsart trifft der Auftraggeber
Die ungefähre Anzahl von anfallenden Lohnstunden sind in den Positionen 10 Stundenlohnarbeiten angegeben.

## Herstellerzertifikate für Programmierarbeiten
Herstellerzertifikate für Programmierarbeiten

Alle Programmier- und Konfigurationsarbeiten an TK-, Lichtruf- und Sprechanlagen dürfen ausschließlich durch Personal durchgeführt werden, das über die entsprechenden Herstellerzertifikate verfügt.

Betroffene Systeme und Hersteller:

TK-Anlagen: Unify HiPath 4000

Lichtrufanlagen: Tunstall

Sprechanlagen: Siedle, Schneider Intercom

Der Auftragnehmer hat die Nachweise der Zertifikate für jede eingesetzte Person vor Beginn der Arbeiten vorzulegen.

Nur Personal, das gültige, herstellerseitige Schulungen oder Zertifikate nachweisen kann, darf Programmier- und Konfigurationsarbeiten durchführen.

Die Abrechnung der Arbeiten erfolgt nur für zertifiziertes Personal.

## 01 Zeitvertrag Informations- u. Kommunaktionstechnik

### Titel 01 Telekommunikations- und Informationstechnische Arbeiten

#### Bereich 01.01 Demontage

*Hinweis: Hinweis: Demontage*
Hinweis: Demontage

Bei den zu demontierenden Anlagen handelt es sich um Schwachstromverteiler und Endgeräte der TK bzw. Gegensprechanlage in den jeweiligen Umbaubereichen in den einzelnen Kliniken.

Die Demontagearbeiten sind in mehrere, nicht zusammenhängende Bauabschnitte aufgeteilt.
Dies ist in die nachfolgenden Einheitspreise
einzukalkulieren.

Die Demontagearbeiten sind im einzelnen mit allen am Bau beteiligten Gewerken zu koordinieren.

Vor Beginn der Demontagearbeiten sind alle Anlagenteile spannungsfrei zu schalten und vor Wiedereinschalten durch Abklemmen der Haupt-Versorgungsleitung etc. zu sichern. Dies gilt auch für Leitungen der Nachrichtentechnik.
Hier ist besonders darauf zu achten, daß durch die Demontagearbeiten keine fremden Anlagenteile betroffen werden!

Sollten Anlagenteile durch Fremdgewerke im Zuge deren Arbeiten mit demontiert werden, ist vor Beginn der Arbeiten die Spannungsfreiheit durch den Auftragnehmer sicherzustellen.

**01.01.10 Demontage Telefonendgeräte**
*** Bezugsbeschreibung
Demontage Telefonendgeräte

Demontage von 1 St. Telefonendgerät und Übergabe an den AG.
Als Telefonendgerät sind verbaut:
-Unify Optipoint
-Unify Openstage
-TAP 01 Duo LX als Tisch oder Wandgerät

oder gleichwertige Telefonendgeräte
Menge: 150,000 Stk

**01.01.20 Demontage Lichtrufkomponente**
*** wie Position 01.01.10
Demontage und Übergabe an AG von 1 x Lichtrufkomponente
Menge: 23,000 Stk

**01.01.30 Demontage Faxgeräte**
*** wie Position 01.01.10
Demontage und Übergabe an AG von 1 x Faxgerät
Menge: 23,000 Stk

**01.01.40 Demontage Cordless-Sender**
*** wie Position 01.01.10
für Demontage und Übergabe an AG von 1 x Cordless Sender
Unify DECT Basisstation BS4
Preis für 1 x Teilnehmer
Menge: 20,000 Stk

**01.01.50 Demontage Siedle Sprechanlagenendgerät**
*** wie Position 01.01.10
für Demontage und Übergabe von 1 x Siedle Sprechanlagenendgerät wie z.B. Audio- bzw. Video-Innenstation.
Preis für 1 x Teilnehmer
Menge: 20,000 Stk

**01.01.60 Demontage Schneider-Intercom Sprechanlagenendgerät**
*** wie Position 01.01.10
für Demontage und Übergabe von 1 x Schneider-Intercom Sprechanlagenendgerät "Terminals" wie z.B. Wand- bzw. Tischsprechstelle.
Preis für 1 x Teilnehmer
Menge: 30,000 Stk

**01.01.70 Demontage Nebenuhr**
*** wie Position 01.01.10
Preis für Demontage und Übergabe von 1 x Nebenuhr
Menge: 20,000 Stk

**01.01.80 Demontage Verteilerleisten 10 DA**
*** Bezugsbeschreibung
Demontage Verteilerleisten 10 DA

Demontage von 1 St. LSA plus 10 DA-Verteilerleiste und Übergabe an AG.
Menge: 20,000 Stk

**01.01.90 Demontage Verteilerleisten 20 DA**
*** wie Position 01.01.80
Demontage von 1 St. LSA plus 20 DA-Verteilerleiste und Übergabe an AG.
Menge: 20,000 Stk

**01.01.100 Demontage Verteilerleisten 100 DA**
*** wie Position 01.01.80
Demontage von 1 St. LSA plus 100 DA-Verteilerleiste und Übergabe an AG.
Menge: 10,000 Stk

**01.01.110 Demontage Verteilerleisten 200 DA**
*** wie Position 01.01.80
Demontage von 1 St. LSA plus 200 DA-Verteilerleiste und Übergabe an AG.
Menge: 5,000 Stk

#### Bereich 01.02 Telefon Verkabelung

*Hinweis: Kabel und Leitungen*

*Hinweis: Vorbemerkung: Kabel und Leitungen*
Vorbemerkung: Kabel und Leitungen

Die nachfolgend genannten Installationskabel sind frei Verwendungsstelle sach- und fachgerecht als Mischverlegung zu installieren.

Für die nachfolgend genannten Verlegearten sind in Preise zu kalkulieren:

-mit Abstandsschellen, max. Schellenabstand = 25-facher Kabeldurchmesser

-(geordnet) in vorhandene Rohre, Kabelkanalformsteine,
Unterflurkanäle

-(geordnet) auf vorhandene Kabelleiter oder
-rinnen, im Doppelboden oder in offene Kanäle
-oberhalb von Zwischendecken mit serienmäßiger
 Sammelbefestigung

-in Hohlräumen von zweischaligen Trockenbauwänden

Bei Verwendung von Kabeln und Leitungen sind die Vorgaben aus der aktuell gültigen TEV (Technische Errichtervorschriften des Universitätsklinikums Essen, Elektrotechnik) zu berücksichtigen.

**01.02.10 Anfertigung Anschlussschnüre für Fernmeldegeräte**
Anfertigung Anschlussschnüre für Fernmeldegeräte bis zu 10m.
Anfertigung 4-adrige Anschlussschnüre für Fernmeldegeräte mit bis zu 10m Länge, einschl. Montage von zwei Steckern an beiden Leitungsenden in Crimp-Technik. Anschlussleitung und unten aufgeführte Stecker werdne bauseits zur Verfügung gestellt. An den Enden sollen folgender Stecker als Mischausführung montiert werden die im Einheitspreis durch den AN mit einzukalkulieren ist:

- RJ 11
- RJ 45
- TAE mit entsprechender Codierung
- AS Anschlusstechnik
Menge: 20,000 Stk

**01.02.20 Installationskabel J-Y(St)Y 2x2x0,6mm²**
*** Bezugsbeschreibung
Installationskabel J-Y(St)Y 2x2x0,6mm² nach DIN 57815/VDE 0815
Menge: 250,000 m

**01.02.30 Installationskabel J-Y(St)Y 4x2x0,6mm²**
*** wie Position 01.02.20
als Installationskabel J-Y(St)Y 4x2x0,6mm²
Menge: 250,000 m

**01.02.40 Installationskabel J-Y(St)Y 6x2x0,6mm²**
*** wie Position 01.02.20
als Installationskabel J-Y(St)Y 6x2x0,6mm²
Menge: 250,000 m

**01.02.50 Installationskabel J-Y(St)Y 10x2x0,6mm²**
*** wie Position 01.02.20
als Installationskabel J-HY(St)Y 10x2x0,6mm²
Menge: 250,000 m

**01.02.60 Installationskabel J-Y(St)Y 20x2x0,6mm²**
*** wie Position 01.02.20
als Installationskabel J-Y(St)Y 20x2x0,6mm²
Menge: 250,000 m

**01.02.70 Installationskabel J-Y(St)Y 50x2x0,6mm²**
*** wie Position 01.02.20
als Installationskabel J-Y(St)Y 50x2x0,6mm²
Menge: 250,000 m

**01.02.80 Installationskabel J-Y(St)Y 100x2x0,6mm²**
*** wie Position 01.02.20
als Installationskabel J-Y(St)Y 100x2x0,6mm²
Menge: 250,000 m

**01.02.90 Verlegen beigestellter Leitung bis J-Y(St)Y 2x2x0,6mm²**
*** Bezugsbeschreibung
Verlegen von bauseits beigestellter Leitung bis J-Y(St)Y 2x2x0,6mm²
Menge: 5000,000 m

**01.02.100 Verlegen beigestellter Leitung bis J-Y(St)Y 4x2x0,6mm²**
*** wie Position 01.02.90
verlegen von beigestellte Leitung bis J-Y(St)Y 4x2x0,6mm²
Menge: 100,000 m

**01.02.110 Verlegen beigestellter Leitung bis J-Y(St)Y 6x2x0,6mm²**
*** wie Position 01.02.90
verlegen von beigestellte Leitung bis J-Y(St)Y 6x2x0,6 mm²
Menge: 10,000 m

**01.02.120 Verlegen beigestellter Leitung bis J-Y(St)Y 10x2x0,6mm²**
*** wie Position 01.02.90
verlegen von beigestellte Leitung bis J-Y(St)Y 10x2x0,6mm²
Menge: 100,000 m

**01.02.130 Verlegen beigestellter Leitung bis J-Y(St)Y 20x2x0,6mm²**
*** wie Position 01.02.90
verlegen von beigestellte Leitung bis J-Y(St)Y 20x2x0,6 mm²
Menge: 200,000 m

**01.02.140 Verlegen beigestellter Leitung bis J-Y(St)Y 50x2x0,6mm²**
*** wie Position 01.02.90
verlegen von beigestellte Leitung bis J-Y(St)Y 50x2x0,6mm²
Menge: 250,000 m

**01.02.150 Verlegen beigestellter Leitung bis J-Y(St)Y 100x2x0,6mm²**
*** wie Position 01.02.90
verlegen von beigestellte Leitung bis J-Y(St)Y 100x2x0,6mm²
Menge: 250,000 m

#### Bereich 01.03 TwistedPair TP Verkabelung

*Hinweis: Twisted-Pair-Datenkabel*
Twisted-Pair-Datenkabel

Für die Installationsstrecke sind aus Gründen des Investitionsschutzes mindestens Kabel der Kategorie Cat.7 vorzusehen.
Für Neuinstallationen werden ungeschnittene S/FTP 4x2xAWG23 Kabel nach DIN EN 60603-7-7 [21] eingesetzt. Dabei steht:
- "S" für ein Geflecht aus feinen Drähten als gemeinsamer Gesamtschirm
- "F" für Folie, die die einzelnen Adernpaare mit dem Folienschirm umgibt
- "TP" für die Leitungsart Twisted Pair (verdrillte Adernpaare)
Mindestanforderung bzgl. CPR Klasse: Dca

Allgemein
Für die Betriebssicherheit ist es erforderlich, dass für die Übertragungsstrecke nur aufeinander abgestimmte Komponenten (Kabel, Stecker, Kommunikationsanschlüsse, Rangierfelder und Rangierkabel) verwendet werden. Um dies sicherzustellen, wird ein so genanntes "Link-Zertifikat” für die Installationsstrecke gefordert, in dem bescheinigt wird, dass die angebotenen Komponenten zusammen erfolgreich geprüft worden sind. Daher ist bei Erweiterungen unbedingt der Bestand zu berücksichtigen.

**01.03.10 Cat.7 - Installationskabel 1000MHz AWG 23 - Simplex**
Cat.7 - Installationskabel 1000MHz AWG 23 - Simplex - 4Px2-AWG 23
Menge: 500,000 m

**01.03.20 Cat.7a - Installationskabel 1200MHz AWG22 - Simplex**
Cat.7a - Installationskabel 1200MHz AWG22 - Simplex - 4Px2-AWG22
Menge: 500,000 m

**01.03.30 Cat.7 - Installationskabel 1000MHz AWG 23 - Duplex**
Cat.7 - Installationskabel 1000MHz - 2x4P-2-AWG23 - Duplex
Menge: 500,000 m

**01.03.40 Cat.7a - Installationskabel 1200MHz AWG 22 - Duplex**
Cat.7a - Installationskabel 1200MHz - 2x4P-2-AWG22 - Duplex
Menge: 500,000 m

**01.03.50 Cat.7 - Außenkabel - 1000MHz - 4x2-AWG23**
Menge: 500,000 m

#### Bereich 01.04 Patchkabel Kupfer

*Hinweis: CAT 6 Patchkabel*

*Hinweis: Beschreibung Cat.6 Patchkabel*
Beschreibung Cat.6 Patchkabel

Kabel S/FTP flexibel, 4 x 2 x 0,14 (AWG 26), Farbe grau, beidseitig konfektioniert mit Kategorie 6 RJ45-Steckern nach IEC 60603-7-1 bis 5. Für den Aufbau von Übertragungskanälen der Klasse E und Klasse EA (und Kat.6 / Kat.6A) mit bis zu 4 Steckverbindungen. Erfüllt die Kategorie 6 Anforderungen der Normen, ISO/IEC 11801 Ausgabe 2.2, Juni 2011, EN 50173-1, Mai 2011 (DIN EN 50173-1) sowie ANSI/TIA/EIA 568C, interoperabel und rückwärtskompatibel zu Kategorie 5e und Kategorie 5. Geeignet für 10GBase T-Applikationen nach IEEE 802.3an:2006-06 bis 500 MHz. Raucharm nach IEC 61034, flammwidrig nach IEC 60332-3C und halogenfrei nach IEC 60754-1. Halogen- und schwermetallfrei nach EU-Richtlinien RHOS und WEEE. Knickschutzfunktion gemäß TIA/EIA 568-B.1-1, Farbe nach Vorgabe des AGs.
- 360° Schirmkontaktierung
- RJ45 Stecker mit IDC Beschaltungskontakte
- Bleifrei gemäß EU Direktive
- Halogenfreie Materialien

**01.04.10 Patchkabel Cat.6 - 0,25m**
Menge: 10,000 Stk

**01.04.20 Patchkabel Cat.6 - 0,5m**
Menge: 10,000 Stk

**01.04.30 Patchkabel Cat.6 - 1m**
Menge: 10,000 Stk

**01.04.40 Patchkabel Cat.6 - 2m**
Menge: 10,000 Stk

**01.04.50 Patchkabel Cat.6 - 3m**
Menge: 10,000 Stk

**01.04.60 Patchkabel Cat.6 - 5m**
Menge: 10,000 Stk

**01.04.70 Patchkabel Cat.6 - 7,5m**
Menge: 10,000 Stk

**01.04.80 Patchkabel Cat.6 - 10m**
Menge: 10,000 Stk

**01.04.90 Patchkabel Cat.6 - 15m**
Menge: 10,000 Stk

**01.04.100 Patchkabel Cat.6 - 20m**
Menge: 10,000 Stk

**01.04.110 Patchkabel Cat.6 - 25m**
Menge: 10,000 Stk

**01.04.120 Patchkabel Cat.6 - 30m**
Menge: 10,000 Stk

**01.04.130 Patchkabel Cat.6 - 50m**
Menge: 10,000 Stk

*Hinweis: CAT 6A Patchkabel*

*Hinweis: Beschreibung Cat.6a Patchkabel*
Beschreibung Cat.6a Patchkabel

Kabel S/FTP flexibel, 4 x 2 x AWG 26/7, LSFRZH, Farbe grau. Raucharm nach IEC 61034, flammwidrig nach IEC 60332-3C
und halogenfrei nach IEC 60754-1. Halogenfrei und schwermetallfrei nach EU-Richtlinen RoHS 2.
Beidseitig konfektioniert mit RJ45-Stecker nach der Kat. 6A ISO Komponentennorm: IEC 60603-7-51 RJ45 Kategorie 6A ISO
(500 MHz), geschirmt. Knickschutzfunktion gemäss TIA/EIA 568.2-D
Für den Aufbau von Übertragungskanälen der Klasse EA mit bis zu 4 Steckverbindungen gemäss ISO/IEC 11801, EN
50173-1 (DIN EN 50173-1). Erfüllt die Kategorie 6A ISO Anforderungen der Normen ISO/IEC 11801, EN 50173-1 sowie TIA/
EIA 568.2-D, interoperabel und rückwärtskompatibel zu Kategorie 5e und 6. Geeignet für 10GBASE-T Applikationen gemäss
IEEE 802.3™ Section Four bis 500 MHz.

**01.04.140 Patchkabel Cat.6a - 0,25m**
Menge: 10,000 Stk

**01.04.150 Patchkabel Cat.6a - 0,5m**
Menge: 10,000 Stk

**01.04.160 Patchkabel Cat.6a - 1m**
Menge: 10,000 Stk

**01.04.170 Patchkabel Cat.6a - 2m**
Menge: 10,000 Stk

**01.04.180 Patchkabel Cat.6a - 3m**
Menge: 10,000 Stk

**01.04.190 Patchkabel Cat.6a - 5m**
Menge: 10,000 Stk

**01.04.200 Patchkabel Cat.6a - 7,5m**
Menge: 10,000 Stk

**01.04.210 Patchkabel Cat.6a - 10m**
Menge: 10,000 Stk

**01.04.220 Patchkabel Cat.6a - 15m**
Menge: 10,000 Stk

**01.04.230 Patchkabel Cat.6a - 20m**
Menge: 10,000 Stk

**01.04.240 Patchkabel Cat.6a - 25m**
Menge: 10,000 Stk

**01.04.250 Patchkabel Cat.6a - 30m**
Menge: 10,000 Stk

**01.04.260 Patchkabel Cat.6a - 50m**
Menge: 10,000 Stk

#### Bereich 01.05 Verlegesysteme

*Hinweis: Hinweis Verlegesysteme:*
Hinweis Verlegesysteme:

Die unter Verlegesysteme aufgeführten nachfolgenden Positionen ist das liefern u.a.Kanäle, Sammelhalter etc. und Montage in die Einheitspreise zu berücksichtigen.

*Hinweis: Kanäle*

**01.05.10 Leitungsführungskanal - Reinweiß - 10x20 mm**
Menge: 10,000 m

**01.05.20 Leitungsführungskanal - Reinweiß - 10x30 mm**
Menge: 10,000 m

**01.05.30 Leitungsführungskanal - Reinweiß - 15x15 mm**
Menge: 10,000 m

**01.05.40 Leitungsführungskanal - Reinweiß - 15x30 mm**
Menge: 10,000 m

**01.05.50 Leitungsführungskanal - Reinweiß - 20x20 mm**
Menge: 10,000 m

**01.05.60 Leitungsführungskanal - Reinweiß - 20x35 mm**
Menge: 10,000 m

**01.05.70 Leitungsführungskanal - Reinweiß - 20x50 mm**
Menge: 10,000 m

**01.05.80 Leitungsführungskanal - Reinweiß - 25x25 mm**
Menge: 10,000 m

**01.05.90 Leitungsführungskanal - Reinweiß - 25x40 mm**
Menge: 10,000 m

**01.05.100 Leitungsführungskanal - Reinweiß - 30x30 mm**
Menge: 10,000 m

**01.05.110 Leitungsführungskanal - Reinweiß - 30x45 mm**
Menge: 10,000 m

**01.05.120 Leitungsführungskanal - Reinweiß - 40x40 mm**
Menge: 10,000 m

**01.05.130 Leitungsführungskanal - Reinweiß - 40x60 mm**
Menge: 10,000 m

**01.05.140 Leitungsführungskanal - Reinweiß - 40x90 mm**
Menge: 10,000 m

**01.05.150 Leitungsführungskanal - Reinweiß - 40x110 mm**
Menge: 10,000 m

**01.05.160 Leitungsführungskanal - Reinweiß - 60x60 mm**
Menge: 10,000 m

**01.05.170 Leitungsführungskanal - Reinweiß - 60x90 mm**
Menge: 10,000 m

**01.05.180 Leitungsführungskanal - Reinweiß - 60x110 mm**
Menge: 10,000 m

**01.05.190 Leitungsführungskanal - Reinweiß - 60x130 mm**
Menge: 10,000 m

**01.05.200 Leitungsführungskanal - Reinweiß - 60x150 mm**
Menge: 10,000 m

**01.05.210 Leitungsführungskanal - Reinweiß - 60x170 mm**
Menge: 10,000 m

**01.05.220 Leitungsführungskanal - Reinweiß - 60x210 mm**
Menge: 10,000 m

**01.05.230 Leitungsführungskanal - Reinweiß - 60x230 mm**
Menge: 10,000 m

**01.05.240 Leitungsführungskanal - Reinweiß - 80x170 mm**
Menge: 10,000 m

**01.05.250 Leitungsführungskanal - Reinweiß - 80x210 mm**
Menge: 10,000 m

**01.05.260 Leitungsführungskanal - Reinweiß - 100x130 mm**
Menge: 10,000 m

**01.05.270 Leitungsführungskanal - Reinweiß - 100x230 mm**
Menge: 10,000 m

**01.05.280 Endstück Leitungsführungskanal - Reinweiß -, 15x15mm**
Endstück Leitungsführungskanal - Reinweiß - 15x15mm
Menge: 5,000 Stk

**01.05.290 Endstück Leitungsführungskanal - Reinweiß -, 15x30mm**
Endstück Leitungsführungskanal - Reinweiß - 15x30mm
Menge: 5,000 Stk

**01.05.300 Endstück Leitungsführungskanal - Reinweiß -, 20x20mm**
Endstück Leitungsführungskanal - Reinweiß - 20x20mm
Menge: 5,000 Stk

**01.05.310 Endstück Leitungsführungskanal - Reinweiß -, 20x35mm**
Endstück Leitungsführungskanal - Reinweiß - 20x35mm
Menge: 5,000 Stk

**01.05.320 Endstück Leitungsführungskanal - Reinweiß -, 20x50mm**
Endstück Leitungsführungskanal - Reinweiß - 20x50mm
Menge: 5,000 Stk

**01.05.330 Endstück Leitungsführungskanal - Reinweiß -, 25x25mm**
Endstück Leitungsführungskanal - Reinweiß - 25x25mm
Menge: 5,000 Stk

**01.05.340 Endstück Leitungsführungskanal - Reinweiß -, 25x40mm**
Endstück Leitungsführungskanal - Reinweiß - 25x40mm
Menge: 5,000 Stk

**01.05.350 Endstück Leitungsführungskanal - Reinweiß -, 30x30mm**
Endstück Leitungsführungskanal - Reinweiß - 30x30mm
Menge: 5,000 Stk

**01.05.360 Endstück Leitungsführungskanal - Reinweiß -, 30x45mm**
Endstück Leitungsführungskanal - Reinweiß - 30x45mm
Menge: 5,000 Stk

**01.05.370 Endstück Leitungsführungskanal - Reinweiß -, 40x40mm**
Endstück Leitungsführungskanal - Reinweiß - 40x40mm
Menge: 5,000 Stk

**01.05.380 Endstück Leitungsführungskanal - Reinweiß -, 40x60mm**
Endstück Leitungsführungskanal - Reinweiß - 40x60mm
Menge: 5,000 Stk

**01.05.390 Endstück Leitungsführungskanal - Reinweiß -, 40x90mm**
Endstück Leitungsführungskanal - Reinweiß - 40x90mm
Menge: 5,000 Stk

**01.05.400 Endstück Leitungsführungskanal - Reinweiß -, 40x110mm**
Endstück Leitungsführungskanal - Reinweiß - 40x110mm
Menge: 5,000 Stk

**01.05.410 Endstück Leitungsführungskanal - Reinweiß -, 60x60mm**
Endstück Leitungsführungskanal - Reinweiß - 60x60mm
Menge: 5,000 Stk

**01.05.420 Endstück Leitungsführungskanal - Reinweiß -, 60x90mm**
Endstück Leitungsführungskanal - Reinweiß - 60x90mm
Menge: 5,000 Stk

**01.05.430 Endstück Leitungsführungskanal - Reinweiß -, 60x110mm**
Endstück Leitungsführungskanal - Reinweiß - 60x110mm
Menge: 5,000 Stk

**01.05.440 Endstück Leitungsführungskanal - Reinweiß -, 60x130mm**
Endstück Leitungsführungskanal - Reinweiß - 60x130mm
Menge: 5,000 Stk

**01.05.450 Endstück Leitungsführungskanal - Reinweiß -, 60x150mm**
Endstück Leitungsführungskanal - Reinweiß - 60x150mm
Menge: 5,000 Stk

**01.05.460 Endstück Leitungsführungskanal - Reinweiß -, 60x170mm**
Endstück Leitungsführungskanal - Reinweiß - 60x170mm
Menge: 5,000 Stk

**01.05.470 Endstück Leitungsführungskanal - Reinweiß -, 60x210mm**
Endstück Leitungsführungskanal - Reinweiß - 60x210mm
Menge: 5,000 Stk

**01.05.480 Endstück Leitungsführungskanal - Reinweiß -, 60x230mm**
Endstück Leitungsführungskanal - Reinweiß - 60x230mm
Menge: 5,000 Stk

**01.05.490 Endstück Leitungsführungskanal - Reinweiß -, 80x170mm**
Endstück Leitungsführungskanal - Reinweiß - 80x170 mm
Menge: 5,000 Stk

**01.05.500 Endstück Leitungsführungskanal - Reinweiß -, 80x210mm**
Endstück Leitungsführungskanal - Reinweiß - 80x210mm
Menge: 5,000 Stk

**01.05.510 Endstück Leitungsführungskanal - Reinweiß -, 100x130mm**
Endstück Leitungsführungskanal - Reinweiß - 100x130mm
Menge: 5,000 Stk

**01.05.520 Endstück Leitungsführungskanal - Reinweiß -, 100x230mm**
Endstück Leitungsführungskanal - Reinweiß - 100x230mm
Menge: 5,000 Stk

**01.05.530 Leitungsführungskanal - Reinweiß - Metall -, 20x20mm**
Leitungsführungskanal - Reinweiß - Metall - 20x20mm
Menge: 10,000 m

**01.05.540 Leitungsführungskanal - Reinweiß - Metall -, 20x30mm**
Leitungsführungskanal - Reinweiß - Metall - 20x30mm
Menge: 10,000 m

**01.05.550 Leitungsführungskanal - Reinweiß - Metall -, 30x30mm**
Leitungsführungskanal - Reinweiß - Metall - 30x30mm
Menge: 10,000 m

**01.05.560 Leitungsführungskanal - Reinweiß - Metall -, 40x40mm**
Leitungsführungskanal - Reinweiß - Metall - 40x40mm
Menge: 10,000 m

**01.05.570 Leitungsführungskanal - Reinweiß - Metall -, 40x60mm**
Leitungsführungskanal - Reinweiß - Metall - 40x60mm
Menge: 10,000 m

**01.05.580 Leitungsführungskanal - Reinweiß - Metall -, 60x60mm**
Leitungsführungskanal - Reinweiß - Metall - 60x60mm
Menge: 10,000 m

**01.05.590 Leitungsführungskanal - Reinweiß - Metall -, 60x100mm**
Leitungsführungskanal - Reinweiß - Metall - 60x100mm
Menge: 10,000 m

**01.05.600 Leitungsführungskanal - Reinweiß - Metall -, 60x150mm**
Leitungsführungskanal - Reinweiß - Metall - 60x150mm
Menge: 10,000 m

**01.05.610 Leitungsführungskanal - Reinweiß - Metall -, 60x200mm**
Leitungsführungskanal - Reinweiß - Metall - 60x200mm
Menge: 10,000 m

**01.05.620 Leitungsführungskanal - Reinweiß - Metall -, 80x80mm**
Leitungsführungskanal - Reinweiß - Metall - 80x80mm
Menge: 10,000 m

**01.05.630 Endstück Leitungsführungskanal - Reinweiß -, 30x30mm**
Endstück Leitungsführungskanal - Reinweiß - Metall - 30x30mm
Menge: 5,000 Stk

**01.05.640 Endstück Leitungsführungskanal - Reinweiß -, 40x40mm**
Endstück Leitungsführungskanal - Reinweiß - Metall - 40x40mm
Menge: 5,000 Stk

**01.05.650 Endstück Leitungsführungskanal - Reinweiß -, 40x60mm**
Endstück Leitungsführungskanal - Reinweiß - Metall - 40x60mm
Menge: 5,000 Stk

**01.05.660 Endstück Leitungsführungskanal - Reinweiß -, 60x60mm**
Endstück Leitungsführungskanal - Reinweiß - Metall - 60x60mm
Menge: 5,000 Stk

**01.05.670 Endstück Leitungsführungskanal - Reinweiß -, 60x100mm**
Endstück Leitungsführungskanal - Reinweiß - Metall - 60x100mm
Menge: 5,000 Stk

**01.05.680 Endstück Leitungsführungskanal - Reinweiß -, 60x150mm**
Endstück Leitungsführungskanal - Reinweiß - Metall - 60x150mm
Menge: 5,000 Stk

**01.05.690 Endstück Leitungsführungskanal - Reinweiß -, 60x200mm**
Endstück Leitungsführungskanal - Reinweiß - Metall - 60x200mm
Menge: 5,000 Stk

**01.05.700 Endstück Leitungsführungskanal - Reinweiß -, 80x80mm**
Endstück Leitungsführungskanal - Reinweiß - Metall - 80x80mm
Menge: 5,000 Stk

**01.05.710 Brüstungskanal 68x130 mm mit Oberteil Kunststoff**
Menge: 5,000 m

**01.05.720 Endstück Brüstungskanal 68x130 mm Kunststoff**
Menge: 5,000 m

**01.05.730 Brüstungskanal 68x130 mm mit Oberteil Metall**
Menge: 5,000 m

**01.05.740 Endstück Brüstungskanal 68x130 mm Metall**
Menge: 5,000 m

**01.05.750 Geräteeinbaudose für Brüstungskanal 1 fach**
*** Bezugsbeschreibung
Geräteeinbaudose für Brüstungskanal

Geräteeinbaudose für Brüstungskanal zum Einbau aller handelsüblichen Netzwerkdosen usw.)
Passend für Brüstungskanäle 170 und 130 mm
Menge: 10,000 Stk

**01.05.760 Geräteeinbaudose für Brüstungskanal 2 fach**
*** wie Position 01.05.750
Ausführung 2-fach
Menge: 10,000 Stk

**01.05.770 Geräteeinbaudose für Hohlwände**
Geräteeinbaudose für Hohlwände

Geräteeinbaudose für Hohlwände zum Einbau aller handelsüblichen  Netzwerkdosen usw.)
Menge: 10,000 Stk

**01.05.780 Brüstungskanal 68x130 mm mit Oberteil**
Brüstungskanal 68x130 mm mit Oberteil Kunststoff
Menge: 5,000 m

**01.05.790 Endstück Brüstungskanal 68x130 mm Kunststoff**
Menge: 5,000 m

**01.05.800 Brüstungskanal 68x130 mm mit Oberteil Metall**
Menge: 5,000 m

**01.05.810 Endstück Brüstungskanal 68x130 mm Metall**
Menge: 5,000 m

*Hinweis: Befestigungssysteme*

**01.05.820 Bügelschelle Metall mit Gegenwanne Größe 12mm**
Bügelschelle Metall mit Gegenwanne Größe 12mm Spannbereich
Menge: 10,000 Stk

**01.05.830 Bügelschelle Metall mit Gegenwanne Größe 16mm**
Bügelschelle Metall mit Gegenwanne Größe 16mm Spannbereich
Menge: 10,000 Stk

**01.05.840 Bügelschelle Metall mit Gegenwanne Größe 22mm**
Bügelschelle Metall mit Gegenwanne Größe 22mm Spannbereich
Menge: 10,000 Stk

**01.05.850 Bügelschelle Metall mit Gegenwanne Größe 28mm**
Bügelschelle Metall mit Gegenwanne Größe 28mm Spannbereich
Menge: 10,000 Stk

**01.05.860 Bügelschelle Metall mit Gegenwanne Größe 34mm**
Bügelschelle Metall mit Gegenwanne Größe 34mm Spannbereich
Menge: 10,000 Stk

**01.05.870 Bügelschelle Metall mit Gegenwanne Größe 40mm**
Bügelschelle Metall mit Gegenwanne Größe 40mm Spannbereich
Menge: 10,000 Stk

**01.05.880 Bügelschelle Metall mit Gegenwanne Größe 46mm**
Bügelschelle Metall mit Gegenwanne Größe 46mm Spannbereich
Menge: 10,000 Stk

**01.05.890 Bügelschelle Metall mit Gegenwanne Größe 52mm**
Bügelschelle Metall mit Gegenwanne Größe 52mm Spannbereich
Menge: 10,000 Stk

**01.05.900 Bügelschelle Metall mit Gegenwanne Größe 58mm**
Bügelschelle Metall mit Gegenwanne Größe 58mm Spannbereich
Menge: 10,000 Stk

**01.05.910 Bügelschelle Metall mit Gegenwanne Größe 64mm**
Bügelschelle Metall mit Gegenwanne Größe 64mm Spannbereich
Menge: 10,000 Stk

**01.05.920 Bügelschelle Metall mit Gegenwanne Größe 70mm**
Bügelschelle Metall mit Gegenwanne Größe 70mm Spannbereich
Menge: 10,000 Stk

**01.05.930 Bügelschelle Metall mit Gegenwanne Größe 82mm**
Bügelschelle Metall mit Gegenwanne Größe 82mm Spannbereich
Menge: 10,000 Stk

**01.05.940 Kunststoff Sammelhalter Grip 10**
Menge: 10,000 Stk

**01.05.950 Kunststoff Sammelhalter Grip 20**
Menge: 10,000 Stk

**01.05.960 Kunststoff Sammelhalter Grip 40**
Menge: 10,000 Stk

**01.05.970 Metall Sammelhalter Grip 15 FS**
Menge: 10,000 Stk

**01.05.980 Metall Sammelhalter Grip 30 FS**
Menge: 10,000 Stk

**01.05.990 Metall Sammelhalter Grip 70 FS**
Menge: 10,000 Stk

**01.05.1000 C-Profilschiene 10cm**
Menge: 10,000 Stk

**01.05.1010 Hutschiene 10 cm**
Menge: 10,000 Stk

**01.05.1020 Hutschienen Adapter Fiber Dose**
Menge: 10,000 Stk

**01.05.1030 Hutschienen Adapter für Modul RJ45**
Hutschienenadapter DRM45 mit einem Steckplatz für die Aufnahme eines RJ45 Moduls (Kat.5, Kat.6: Kat.6A) SC-RJ oder E2000 Adapter, integrierte Schirmabnahme, vorbereitet für die Aufnahme einer visuellen oder die mechanisch-visuellen Kodierung oder Abschließbarkeit eines Ports, integrierte Schirmung

Schutzart: IP20
UL-listed
Material: Polycarbonat PC-GF10
Temperaturbereich: -10 bis +60 Grad Celsius
Farbe: RAL 7035
Kontaktwiderstannd 5mOhm

Beispiel:
Fabrikat:  R&M
Typ:  R314000
Menge: 10,000 Stk

*Hinweis: Rohre*

**01.05.1040 Metallschutzschlauch Zinkausführung - M16**
Menge: 2,000 m

**01.05.1050 Metallschutzschlauch Zinkausführung - M20**
Menge: 2,000 m

**01.05.1060 Metallschutzschlauch Zinkausführung - M25**
Menge: 2,000 m

**01.05.1070 Metallschutzschlauch Zinkausführung - M32**
Menge: 2,000 m

**01.05.1080 Metallschutzschlauch Zinkausführung - M40**
Menge: 2,000 m

**01.05.1090 Metallschutzschlauch Zinkausführung - M50**
Menge: 2,000 m

**01.05.1100 Installationsrohr starr - PVC - M16**
Menge: 10,000 m

**01.05.1110 Installationsrohr starr - PVC - M20**
Menge: 10,000 m

**01.05.1120 Installationsrohr starr - PVC - M25**
Menge: 10,000 m

**01.05.1130 Installationsrohr starr - PVC - M32**
Menge: 10,000 m

**01.05.1140 Installationsrohr starr - PVC - M40**
Menge: 10,000 m

**01.05.1150 Installationsrohr starr - PVC - M50**
Menge: 10,000 m

**01.05.1160 Klemmschelle - PVC - M16**
Menge: 10,000 Stk

**01.05.1170 Klemmschelle - PVC - M20**
Menge: 10,000 Stk

**01.05.1180 Klemmschelle - PVC - M25**
Menge: 10,000 Stk

**01.05.1190 Klemmschelle - PVC - M32**
Menge: 10,000 Stk

**01.05.1200 Klemmschelle - PVC - M40**
Menge: 10,000 Stk

**01.05.1210 Klemmschelle - PVC - M50**
Menge: 10,000 Stk

#### Bereich 01.06 Montage Endgeräte

**01.06.10 Montage und Anschluss Zimmerterminal**
Menge: 30,000 Stk

**01.06.20 Montage und Anschluss Steckvorrichtung STV-Kombi**
Menge: 50,000 Stk

**01.06.30 Montage und Anschluss PBK Hand**
Menge: 50,000 Stk

**01.06.40 Montage und Anschluss Einbau PBK**
Menge: 50,000 Stk

**01.06.50 Montage und Anschluss Ruftaster**
Menge: 100,000 Stk

**01.06.60 Montage und Anschluss Ruftaster WC**
Menge: 50,000 Stk

**01.06.70 Montage und Anschluss Zimmersignalleuchte**
Menge: 100,000 Stk

**01.06.80 Montage und Anschluss Flurdisplay**
Menge: 10,000 Stk

**01.06.90 Montage und Anschluss Patienten TV**
Menge: 20,000 Stk

#### Bereich 01.07 Montage Austausch Endgeräte

*Hinweis: Montagearbeiten (Austausch)*

**01.07.10 Austausch Telefonendgeräte**
*** Bezugsbeschreibung
Austausch Telefonendgeräte

Austausch von beigestellten 1 St. Telefonendgerät, beschriften und Funktionsprüfung und Übergabe des demontierten Endgerät an AG.

Als Telefonendgerät sind / werden verbaut:
-Unify Optipoint
-Unify Openstage
-TAP 01 Duo LX als Tisch oder Wandgerät
oder gleichwertig.

Preis für Demontage und Übergabe von 1 x Telefonendgerät
Menge: 100,000 Stk

**01.07.20 Austausch Lichtrufkomponente**
*** wie Position 01.07.10
Preis für Austausch von beigestellte 1 St. Lichtrufkomponente (wie Terminal, Steckplatz, Ruftaster usw.) eventuel beschriften, Funktionsprüfung und Übergabe des demontierten Endgerät an AG.
Menge: 10,000 Stk

**01.07.30 Austausch Faxgeräte**
*** wie Position 01.07.10
Preis für Austausch von beigestellte 1 St. Faxgeräte, beschriften und Funktionsprüfung und Übergabe des demontierten Endgerät an AG.
Menge: 10,000 Stk

**01.07.40 Austausch Cordless-Sender**
*** wie Position 01.07.10
Austausch von beigestellte 1 x Cordless Sender "Unify DECT Basisstation BS4", beschriften und Funktionsprüfung und Übergabe des demontierten Endgerät an AG.
Preis für 1 x Teilnehmer
Menge: 50,000 Stk

**01.07.50 Austausch Siedle Sprechanlagenendgerät Innenstation**
*** wie Position 01.07.10
Austausch von beigestellte 1 x Siedle Sprechanlagenendgerät wie z.B. Audio- bzw. Video-Innenstation als Wand bzw. Tischausführung, beschriften und Funktionsprüfung und Übergabe des demontierten Endgerät an AG.
Preis für 1 x Teilnehmer
Menge: 10,000 Stk

**01.07.60 Austausch Siedle Sprechanlagenendgerät Türstation**
*** wie Position 01.07.10
Austausch von beigestellte 1 x Siedle Sprechanlagenendgerät (Modul) wie z.B. Audio- bzw. Video-Türaußenstation, beschriften und Funktionsprüfung und Übergabe des demontierten Endgerät an AG.
Preis für 1 x Teilnehmer (Modul)
Menge: 10,000 Stk

**01.07.70 Austausch Schneider-Intercom Sprechanlagenendgerät Terminal**
*** wie Position 01.07.10
Austausch von beigestellte 1 x Schneider-Intercom Sprechanlagenendgerät "Terminals" wie z.B. Wand- bzw. Tischsprechstelle, beschriften und Funktionsprüfung und Übergabe des demontierten Endgerät an AG.
Preis für 1 x Teilnehmer
Menge: 100,000 Stk

**01.07.80 Austausch Schneider-Intercom Sprechanlagenendgerät Außenterminal**
*** wie Position 01.07.10
Austausch von beigestellte 1 x Schneider-Intercom Sprechanlagenendgerät "Außenterminals" wie z.B. Einsatz Schrankenanlage als Industrie- bzw. vandalensicher Wandsprechstelle, beschriften und Funktionsprüfung  und Übergabe des demontierten Endgerät an AG.
Preis für 1 x Teilnehmer
Menge: 20,000 Stk

**01.07.90 Austausch Nebenuhr**
*** wie Position 01.07.10
Austausch von beigestellte 1 x Nebenuhr als Decken- bzw. Pendelmontage, beschriften und Funktionsprüfung  und Übergabe des demontierten Endgerät an AG.
Preis für 1 x Teilnehmer
Menge: 20,000 Stk

**01.07.100 Austausch von Verteilerleisten 10 DA**
*** Bezugsbeschreibung
Austausch von Verteilerleisten 10 DA

Austausch von  beigestellte 1 St. LSA plus 10 DA-Verteilerleiste.
Menge: 10,000 Stk

**01.07.110 Austausch von Verteilerleisten 20 DA**
*** wie Position 01.07.100
Austausch von beigestellte 1 St. LSA plus 20 DA-Verteilerleiste.
Menge: 20,000 Stk

**01.07.120 Austausch von Verteilerleisten 100 DA**
*** wie Position 01.07.100
Austausch von beigestellte 1 St. Verteilerleisten 100 DA z.B. "Corning" Leiste Typ: " C39104-A45-A1"
Menge: 10,000 Stk

**01.07.130 Austausch von Verteilerleisten 200 DA**
*** wie Position 01.07.100
Austausch von  beigestellte 1 St. Verteilerleisten 200 DA z.B. "Corning" Leiste Typ: "S 30264-D1216-H201"
Menge: 10,000 Stk

#### Bereich 01.08 Montage TP (CAT) Anschlussdosen

**01.08.10 Cat. 6A Stecker mit Zugentkopplung**
*** Bezugsbeschreibung
Cat 6A Stecker mit Zugentkopplung

feldkonfektionierbarer RJ45-Stecker, mit Entriegelungsschutzhebel und robustem
Druckgussgehäuse, geschirmt und ungeschirmt, Cat.6A 8-polig, IDC-Beschaltungstechnik, geeignet für ein- oder mehrdrähtige, 2- bis 8-
adrige Leiter der Durchmesser AWG 22 bis AWG 26 (AWG 22/7 - 26/7), Druckgussgehäuse IP20, für Kabeldurchmesser von 5 bis 9 mm,
aufgedruckte Farbkodierung nach TIA 568A/B. Jedes Set verpackt in umweltfreundlichem Papierbeutel mit direkt auf den Papierbeutel
gedruckter Installationsanleitung.
PoE-optimiert - R&M PowerSafe-Qualitätssiegel erteilt.
MERKMAL
- Vor Ort montierbarer RJ45-Stecker - Umweltfreundliche Papierbeutel Verpackung
- Robustes Druckgussgehäuse - Produktinformation direkt auf die Verpackung aufgedruckt
- Intuitive und schnelle Beschaltung von ungeschirmten Kabel (UTP)
- Intuitive und schnelle Beschaltung von geschirmten Kabeln (STP)
- Installationsanleitung via aufgedrucktem QR Code zugänglich
- Einzigartige Qualitäts-Rückverfolgbarkeit via QR Code Aufkleber
- Zugelassen für Voll- und Litzendraht AWG 22 to AWG 26 - Klinkenschutz / Entriegelungshebel

Beispiel:
R888230 Stecker FM45 ELC6A su 22-26 IP20 AB m
Menge: 10,000 Stk

**01.08.20 Cat. 6A Stecker mit Druckentkopplung**
*** wie Position 01.08.10
Cat. Stecker 6a Mit mit Druckentkopplung

Beispiel:
R836543 Stecker FM45 ELC6A su 22-26 IP20 ms
Menge: 10,000 Stk

**01.08.30 Cat. Modul 6A**
Cat. Modul 6A

RJ45-Anschlussmodul der Kategorie 6A für den Aufbau von Übertragungskanälen der Klasse EA mit bis zu 4 Steckverbindungen sowie der Komponentenspezifikation Kategorie 6A ISO/IEC 11801, EN 50173, sowie Kategorie 6A nach ANSI/TIA/EIA-568-D.2, re-embedded getestet nach IEC 60603-7-51 und 60512-27-100, interoperabel und rückwärtskompatibel zu Kategorie 5 und 6, geeignet für 10GBase-T-Applikationen gemäß IEEE 802.3an bis 500 MHz und 100m
kompatibel mit RJ-Normsteckern (RJ11, RJ12, RJ45) sowie Standard Patch- und Installationskabel, geeignet für AWG 24 - AWG 22 (0,5 mm - 0,65 mm) und Litzenleiterkabeln AWG 26/7 - AWG 22/7, Kunststoffteile aus Polycarbonat, halogenfrei. Farbcodierung nach EIA/TIA 568 A und B ohne aufsplitten des Aderpaares 3-6.  Schirmkontaktierung mittels 360 Grad Abgriff, integrierte Kabelzugentlastung und Aderzugentlastung durch Beschaltungsblock, goldbeschichtete Bronzekontakte für > 750 Steckzyklen, IDC-Kontakte mit 4 Aufschaltzyklen, Übergangswiderstand <20 mOhm, Spannungsfestigkeit >1000 Veff, getestet für Steckungen unter Last nach IEC 60512-099-001/002, versehen mit dem Gütesiegel PowerSafe für Fernspeisung bis 100W, Verbindungs- und Trennbereich durch Schleifzone vom Endkontaktpunkt getrennt, Schirmmaterial Zinkdruckguss ZP5, Erdkontaktierungen über 1 Steckzunge für Flachstecker 2,8 x 0,5 mm. Material: Schwermetallfrei nach EU-Richtlinien RHOS 2 und WEEE. Geeignet für werkzeuglosen Einbau in alle R&M Freenet Rangierfelder und Dosen

Beispiel: Anschlussmodul Kat.6A EasyLock, geschirmt, Staubschutzkappe, Modulträgerplatte mit Erdfeder und Montageanleitung.

Fabrikat:  R&M
Typ: R813504
Menge: 10,000 Stk

**01.08.40 Adapter Nr. 1 RJ45 - Modul 6A**
Adapter Nr. 1 RJ45 - Modul 6A

Adapter für RJ45 Anschlußmodul Cat6A EL zur Integration in Schalterprogramme Busch Jäger
(Tragplatte mit grüner Aufnahme 2fach für Modular Jacks Modul-Einsätze 454104)
Beispiel:
Fabrikat:  R&M
Typ: R809761
Menge: 10,000 Stk

**01.08.50 Busch-Jaeger 1810 Tragring mit grünem Sockel**
Busch-Jaeger 1810 Tragring mit grünem Sockel

Für 2 Modular-Jack-Einsätze.
Für System: CommScope (AVAYA / AT&T / Lucent Technologies), GigaSPEED, PowerSUM, 360 GS 10E bis MGS 600-BK, M1 BH-xx, MPS 100E-xx.
Mit R&M-Adapter R310694 passend für R&M Anschlussmodule R305111, R305112, R305113 und R305114 .
Rastmaß: (BxH) ca. 16,9 x 17,9 mm.
Ohne Spreize.
Menge: 10,000 Stk

**01.08.60 Cat. 7A Verbindungsmodul**
Cat. 7A Verbindungsmodul

1-fach Verbindungsmodul Class FA, isoliert
für Veränderungen oder Reparaturen an Installationsstrecken bis Klasse FA
(geeignet für 10GBase-T und POE+);
runde Bauform mit isoliertem Überzug;
Direktanschluss der Kabelenden auf runden Adernmanagern;
Definierte IDC-Kontaktierung über Feingewinde-Verschraubung;
Dichtungsring pro Kabelseite am Verbindungselement;
unverlierbare, klappbare Schirmkontaktierung an den Adernmanagern; Verdrahtungssicherheit durch Farbcodierung der Adernmanager; EMV-Konformität nach DIN EN 61000-6-1 und -2; Zwei beigelegte Kabeldichtungen für dünne Kabel;

Anforderungen:
- Anschluss: 8 adrig
- Adernanschluss: Schneidklemmentechnik
- Wiederholbarkeit: mindestens 4x
- Leiterdimension: AWG27-22
- Adernmanager:
 Aufgedruckte Farbcodes: T568A und B
 Anzahl: zwei
 Farben: weiss und grau

Übertragungstechnik: besser als Klasse FA
 gem. ISO/IEC 11801, EN 50173-2011

Eigenschaften Gehäuse:
- Länge: max. 75mm
- Durchmesser: max. 21,4mm (incl. Isolierung)
- Schutzklasse: gleich oder besser IP67;
- Schlüsselweite für Kabelfixierung: SW20
- Material Gehäuse: Zinkgruckguss;
- Farbe (Isolierung): schwarz;
- Kabeldurchmesser: bis zu 9mm

Beispiel:

Fabrikat: Telegärtner
Typ: VM-Pro 8-8 Class 7A
Artikel-Nr.: 100007547
Menge: 10,000 Stk

**01.08.70 RJ 45 Stecker Cat. 6A**
RJ 45 Stecker Cat. 6A

Feldkonfektionierbarer RJ45-Steckverbinder (FM45), mit Entriegelungsschutzhebel und robustem Druckgussgehäuse, geschirmt, Cat.6A 8-polig, IDC-Anschlusstechnik, geeignet für ein- oder mehrdrähtige, 2- bis 8-adrige Leiter der Durchmesser AWG 22 bis AWG 26 (AWG 22/7 - 26/7), Druckgussgehäuse IP20, für Kabeldurchmesser von 5 bis 9 mm, aufgedruckte Farbkodierung nach TIA 568A/B.
DNV-geprüft.
PoE-optimiert

Beispiel:
Fabrikat: R&M
Typ: R888230 FM45 Stecker Cat6A gerade
Menge: 10,000 Stk

**01.08.80 Modulare RJ45 Datendose UP-Montage**
Modulare RJ45 Datendose UP-Montage

UP-DIN-Anschlussdose, Kategorie 6, Real10, 2 x RJ45/s, weiß, Anschlussdose mit 30° Schrägauslass, für die Montage unter Putz und in Brüstungskanälen, Befestigungsplatte mit 60 mm, Bezeichnungsfenster mit auswechselbaren  Bezeichnungsstreifen und DIN-Zentralplatte 50 x 50 mm mit 1-fach-Rahmen 80 x 80 mm, mit Bezeichnungsfenster und Modulhalter für 2 Stück RJ45-Einzelmodule. Blindplatte für die Nutzung als 1 x RJ45-Anschlussdose Farbe: weiß, RAL 9010. Halogenfrei nach DIN/VDE 0472/815. Vorbereitet für die Aufnahme eines 3-stufigen Sicherheitssystems zur visuellen oder mechanisch-visuellen Kodierung oder die Abschließbarkeit einzelner Ports.

Fabrikat und Typ zum Beispiel:
R&M
1 x R306010
Menge: 10,000 Stk

**01.08.90 Modulare RJ45 Datendose AP-Montage**
Modulare RJ45 Datendose AP-Montage

AP-Anschlussdose, Kategorie 6, Real10, 2 x RJ45/s, weiß, Anschlussdose mit 30° Schrägauslasshaube, für die auf Putz-Installation, Befestigungsplatte, Gehäuse 80 x 80  mm, Bezeichnungsfenster mit auswechselbaren  Bezeichnungsstreifen, Modulhalter für 2 Stück RJ45-Einzelmodule. Blindplatte für die Nutzung als 1 x RJ45-Anschlussdose Farbe: weiß, RAL 9010. Halogenfrei nach DIN/VDE 0472/815. Vorbereitet für die Aufnahme eines 3-stufigen Sicherheitssystems zur visuellen oder mechanisch-visuellen Kodierung oder die Abschließbarkeit einzelner Ports.

Fabrikat und Typ zum Beispiel:
R&M
1 x R310786
Menge: 10,000 Stk

**01.08.100 Modulare RJ45 Datendose UP-Montage**
Modulare RJ45 Datendose UP-Montage

UP-DIN-Anschlussdose, Kategorie 6, Real10, 2 x RJ45/s, weiß, Anschlussdose mit 30° Schrägauslass, für die Montage unter Putz und in Brüstungskanälen, Befestigungsplatte mit 60 mm, Bezeichnungsfenster mit auswechselbaren  Bezeichnungsstreifen und DIN-Zentralplatte 50 x 50 mm mit 1-fach-Rahmen 80 x 80 mm, mit Bezeichnungsfenster und Modulhalter für 2 Stück RJ45-Einzelmodule. Blindplatte für die Nutzung als 1 x RJ45-Anschlussdose Farbe: weiß, RAL 9010. Halogenfrei nach DIN/VDE 0472/815. Vorbereitet für die Aufnahme eines 3-stufigen Sicherheitssystems zur visuellen oder mechanisch-visuellen Kodierung oder die Abschließbarkeit einzelner Ports.

Fabrikat und Typ zum Beispiel:

R&M

1 x R306010
Menge: 10,000 Stk

**01.08.110 Modulare RJ45 Datendose AP-Montage**
Modulare RJ45 Datendose AP-Montage

AP-Anschlussdose, Kategorie 6, Real10, 2 x RJ45/s, weiß, Anschlussdose mit 30° Schrägauslasshaube, für die auf Putz-Installation, Befestigungsplatte, Gehäuse 80 x 80  mm, Bezeichnungsfenster mit auswechselbaren  Bezeichnungsstreifen, Modulhalter für 2 Stück RJ45-Einzelmodule. Blindplatte für die Nutzung als 1 x RJ45-Anschlussdose Farbe: weiß, RAL 9010. Halogenfrei nach DIN/VDE 0472/815. Vorbereitet für die Aufnahme eines 3-stufigen Sicherheitssystems zur visuellen oder mechanisch-visuellen Kodierung oder die Abschließbarkeit einzelner Ports.

Fabrikat und Typ zum Beispiel:

R&M

1 x R310786
Menge: 10,000 Stk

**01.08.120 AP-Mini-Anschlussdose, Kategorie 6, Real10, 1 x RJ45/s,**
*** Bezugsbeschreibung
AP-Mini-Anschlussdose, Kategorie 6, Real10, 1 x RJ45/s, perlweiß
Anschlussdose mit geradem Auslasshaube, für die auf Putz-Installation, Befestigungsplatte, Gehäuse 58 x 29 x 25 mm mm, Modulhalter für 1 Stück RJ45-Einzelmodule. Farbe: weiß, RAL 1013. Vorbereitet für die Aufnahme des 3-stufigen R&M-Sicherheitssystems zur visuellen oder mechanisch-visuellen Kodierung oder die Abschließbarkeit einzelner Ports.

Mit 1 geschirmten RJ45-Anschlussmodulen der Kategorie 6, Real10, für den Aufbau von Übertragungskanälen der Klasse E mit bis zu 4 Steckverbindungen sowie die Anforderungen eines Übertragungskanals der Klasse EA gemäß ISO/IEC 11801 Ed.2.2:2011-06, DIN-EN 50173-1:2011 und DIN-EN 50173-2:2011, DIN-EN 50173-3:2011, DIN-EN 50173-4:2011, DIN-EN 50173-5:2011, erfüllt die Kategorie 6-Anforderungen der Normen ISO/IEC 11801 Ed.2.2:2011-06, DIN-EN 50173-1:2011 und DIN-EN 50173-2:2011, DIN-EN 50173-3:2011, DIN-EN 50173-4:2011, DIN-EN 50173-5:2011 und ANSI/TIA/EIA-568-C.0 oder 568-C.2, de-embedded getestet nach IEC 60603-7-5, interoperabel und rückwärtskompatibel zu Kategorie 5. Geeignet für 10GBase-T-Applikationen gemäß IEEE 802.3an bis 500 MHz und 100 m. Geprüft im Rahmen der R&M-Fertigungs-kontrolle mit 100%-Stückprüfung sowie der dauerhaften Qualitätskontrolle des "GHMT PREMIUM Verification Program" mit Zertifikat und Prüfbericht in deutscher Sprache nach DIN EN ISO/IEC 17025. Kompatibel mit RJ-Normsteckern (RJ11, RJ12, RJ45), platinen- und werkzeugfreier Easy-Lock-Anschluss von Installationskabeln AWG 24 - 22 (0,5 mm - 0,65 mm) und flexiblen Kabeln AWG 26/7 - AWG 22/7. Kunststoffteile aus Polycarbonat, Brandklasse UL94V-0, halogenfrei. Farbcodierung nach EIA/TIA 568 A und B ermöglicht den paarparallelen Anschluss ohne Auskreuzen der Paare inklusive 90°-Abgriff ohne Knicken des Kabels, Schirmkontaktierung mittels patentierter Schirmzunge mit integrierter Kabelzugentlastung, goldbeschichtete Bronzekontakte für >1000 Steckzyklen, IDC-Kontakte mit Einzeldrahtzugentlastung sowie >20 Aufschaltzyklen, Übergangswiderstand <50 mOhm, Spannungsfestigkeit >1000 Veff. PoE/PoEplus-fähig,  Verbindungs- und Trennbereich durch Schleifzone vom Endkontaktpunkt getrennt, einfache Sichtprüfung der Beschaltung nachträglich möglich. Schirmmaterial Bronze verzinnt, Erdkontaktierungen über 2 Steckzungen für Flachstecker 4,8 x 0,5 mm. Material: Halogenfrei und schwermetallfrei nach EU-Richtlinien RHOS und WEEE. Geeignet für werkzeuglosen Einbau in alle R&M Freenet Rangierfelder und Dosen.

Anschlussmodul Kat.6, geschirmt mit Schirmhaube, Staubschutzkappe, Kabelbinder und Montageanleitung.

Fabrikat und Typ zum Beispiel:
R&M
1 x R303901 + 1 x R302372
Menge: 10,000 Stk

**01.08.130 AP-Mini-Anschlussdose, Kategorie 6, Real10, 2 x RJ45/s,**
*** wie Position 01.08.120
Ausführung 2 fach
Menge: 10,000 Stk

**01.08.140 Blindzentralscheibe mit Tragring**
Blindzentralscheibe mit Tragring

Beispiel:
Busch Jäger
Typ: 2538-214
Menge: 10,000 Stk

#### Bereich 01.09 Montage Rangierarbeiten

**01.09.10 Rangieren 1xDA am HVT**
Rangieren 1xDA am HVT
Preis Rangieren an :

-384 DA "Corning" Leiste Typ: "S 30264-D1217-H480"
oder
-200 DA "Corning" Leiste Typ: "S 30264-D1216-H201"
oder
-100 DA "Corning" Leiste Typ: " C39104-A45-A1"
mit loet- und schraubfreien Anschluß einschl. Rangierdraht YV 2x0,6 mm mit beiderseitigem Auflegen, Farbkennzeichnung nach aktuell gültigen TEV (Technische Errichtervorschriften
des Universitätsklinikums Essen, Elektrotechnik)
2 adrig einschl. Beschriftung
Menge: 500,000 Stk

**01.09.20 Rangieren 1xDA am GHVT**
Rangieren 1xDA am GHVT
Preis Rangieren an:
-200 DA "Corning" Leiste Typ: "S 30264-D1216-H201"
oder
-100 DA "Corning" Leiste Typ: " C39104-A45-A1"
mit loet- und schraubfreien Anschluß einschl. Rangierdraht YV 2x0,6 mm mit beiderseitigem Auflegen, Farbkennzeichnung nach aktuell gültigen TEV (Technische Errichtervorschriften des Universitätsklinikums Essen, Elektrotechnik) 2 adrig einschl. Beschriftung
Menge: 500,000 Stk

**01.09.30 Rangieren 1xDA am EVT**
Rangieren 1xDA am EVT
Preis Rangieren an :
-10 DA LSA-plus Leiste
oder
-20 DA LSA-plus Leiste

mit loet- und schraubfreien Anschluß einschl. Rangierdraht YV 2x0,6 mm mit beiderseitigem Auflegen, Farbkennzeichnung nach aktuell gültigen TEV (Technische Errichtervorschriften des Universitätsklinikums Essen, Elektrotechnik)2 adrig einschl. Beschriftung
Menge: 500,000 Stk

**01.09.40 Auflegen bis 2 DA**
*** Bezugsbeschreibung
Auflegen bis 2 DA

Auflegen von Installationskabeln bis 2x2x0,6/0,8mm² an Leisten/Streifen mit loet- und schraubfreien Anschluß
Menge: 100,000 Stk

**01.09.50 Auflegen bis 4 DA**
*** wie Position 01.09.40
Auflegen bis 4 DA Installationskabeln bis 4x2x0,6/0,8mm²
Menge: 100,000 Stk

**01.09.60 Auflegen bis 6 DA**
*** wie Position 01.09.40
Auflegen bis 6 DA Installationskabeln bis 6x2x0,6/0,8mm²
Menge: 10,000 Stk

**01.09.70 Auflegen bis 10 DA**
*** wie Position 01.09.40
Auflegen bis 10 DA Installationskabeln bis 10x2x0,6/0,8mm²
Menge: 10,000 Stk

**01.09.80 Auflegen bis 20 DA**
*** wie Position 01.09.40
Auflegen bis 20 DA Installationskabeln bis 20x2x0,6/0,8mm²
Menge: 10,000 Stk

**01.09.90 Auflegen bis 50 DA**
*** wie Position 01.09.40
Auflegen bis 50 DA Installationskabeln bis 50x2x0,6/0,8mm²
Menge: 5,000 Stk

**01.09.100 Auflegen bis 100 DA**
*** wie Position 01.09.40
Auflegen bis 100 DA Installationskabeln bis 100x2x0,6/0,8mm²
Menge: 2,000 Stk

**01.09.110 Auflegen bis 200 DA**
*** wie Position 01.09.40
Auflegen bis 200 DA Installationskabeln bis 200x2x0,6/0,8mm²
Menge: 2,000 Stk

**01.09.120 Auflegen bis 500 DA**
*** wie Position 01.09.40
Auflegen bis 500 DA Installationskabeln bis 500x2x0,6/0,8mm²
Menge: 1,000 Stk

#### Bereich 01.10 Neueinrichtung

**01.10.10 Neueinrichtung Telefonendgerät**
Neueinrichtung Telefonendgerät
einschl. auspacken, anschließen, beschriften und Funktionsprüfung.

Als Telefonendgerät sind / werden verbaut:
-Unify Optipoint
-Unify Openstage
-TAP 01 Duo LX als Tisch oder Wandgerät
oder gleichwertig.

Preis für Neueinrichtung von 1 x Telefonendgerät
Menge: 400,000 Stk

**01.10.20 Neueinrichtung Faxgerät**
Neueinrichtung Faxgerät einschl. auspacken, anschließen, beschriften und Funktionsprüfung Preis für Neueinrichtung von 1 x Faxgerät
Menge: 10,000 Stk

**01.10.30 Neueinrichtung / Anmeldung Cordless-Gerät**
Neueinrichtung / Anmeldung Cordless-Gerät
z.B. "Unify Gigaset Openstage S4 professional"  einschl. auspacken, anschließen, beschriften und Funktionsprüfung.
Preis für Neueinrichtung von 1 x Cordless-Gerät
Menge: 100,000 Stk

**01.10.40 Neueinrichtung / Anmeldung Cordless-Sender**
Neueinrichtung / Anmeldung Cordless-Sender z.B. "Unify DECT Basisstation BS4" einschl. auspacken, anschließen, beschriften und Funktionsprüfung.
Preis für Neueinrichtung von 1 x Cordless-Sender
Menge: 50,000 Stk

**01.10.50 Neueinrichtung Siedle Sprechstelle Innenstation**
Neueinrichtung Siedle Sprechstelle Siedle Sprechanlagenendgerät wie z.B. Audio- bzw. Video-Innenstation als Wand bzw. Tischausführung einschl. auspacken, anschließen, beschriften und Funktionsprüfung
Preis für 1 x Teilnehmer
Menge: 10,000 Stk

**01.10.60 Neueinrichtung Siedle Sprechstelle Türstation**
Neueinrichtung Siedle Sprechstelle Sprechanlagenendgerät (Modul) wie z.B. Audio- bzw. Video-Türaußenstation einschl. auspacken, anschließen, beschriften und Funktionsprüfung.
Preis für 1 x Teilnehmer (Modul)
Menge: 5,000 Stk

**01.10.70 Neueinrichtung Schneider-Intercom Sprechstelle Terminal**
Neueinrichtung Schneider-Intercom Sprechstelle "Terminals" wie z.B. Wand- bzw. Tischsprechstelle  einschl. auspacken, anschließen, beschriften und Funktionsprüfung.
Preis für 1 x Teilnehmer
Menge: 50,000 Stk

**01.10.80 Neueinrichtung Schneider-Intercom Sprechstelle Außenterminal**
Neueinrichtung Schneider-Intercom Sprechstelle "Außenterminals" wie z.B. Einsatz Schrankenanlage als Industrie- bzw. vandalensichere Wandsprechstelle einschl. auspacken, anschließen, beschriften und Funktionsprüfung.
Preis für 1 x Teilnehmer
Menge: 10,000 Stk

**01.10.90 Neueinrichtung Nebenuhr**
Neueinrichtung Nebenuhr
als Decken- bzw. Pendelmontage einschl. auspacken, anschließen, beschriften und Funktionsprüfung.
Preis für 1 x Teilnehmer
Menge: 20,000 Stk

#### Bereich 01.11 Programmierarbeiten

**01.11.10 Programmierarbeiten Tunstall Lichtrufanlage**
Programmierarbeiten Tunstall Lichtrufanlage

Programmierung, Funktionstest und
Inbetriebnahme der Lichtrufkomponente bzw. Lichtrufgeräte wie Ruftaster Comstation Flurdisplays usw. sowie deren Erstellung.

Preis für Neueinrichtung bzw. Änderung von 1 x Programmierung von Lichtrufkomponenten
Menge: 100,000 Stk

**01.11.20 Programmierarbeiten im HIPATH-Manager**
*** Bezugsbeschreibung
Programmierarbeiten im HIPATH-Manager

Eingabe bzw. Änderung von TK-Teilnehmer nach Vorgabe des AG im HIPATH-Manager mit
folgenden Informationen:
-ID-Kennung
-Teilnehmerart Telefon / Fax / Cordless
-Anrufberechtigungen Telefonie (intern / extern lokal / extern bundesweit / extern europaweit etc.
-Anrufberechtigungen Ankommende Anrufe wählbar (intern / extern lokal / extern bundesweit / extern europaweit etc.
-Zuordnung Kostenstelle
-Gruppenfunktion
-Chef- Sekrätergruppenbildung

Preis für Neueinrichtung bzw. Änderung von 1 x Teilnehmer TK-Anlage
Menge: 50,000 Stk

**01.11.30 Programmierarbeiten von HIPATH-Xpression-Teilnehmer**
*** wie Position 01.11.20
erweiterte Programmierarbeiten von HIPATH-Xpression-Teilnehmer mit folgenden zusätzlichen Informationen:

-Einrichtung Anrufbeantworter Funktion
-Einrichtung digitaler Fax-Server
-usw.

Preis für Neueinrichtung bzw. Änderung von 1 x Xpression-Teilnehmer TK-Anlage
Menge: 30,000 Stk

**01.11.40 Programmierarbeiten von Faxgeräten**
Programmierarbeiten von Faxgeräten

Eingabe bzw. Änderung von Fax-Teilnehmer nach Vorgabe des AG / Nutzer am Endgerät mit
folgenden Informationen:
-Grundfunktionalitäten
-ID-Kennung
-Gruppenfunktion
-Chef- Sekrätergruppenbildung
-Amtsberechtigung (intern / extern lokal / extern bundesweit / extern europaweit etc.)
-Berechtigungen ankommende Faxe wählbar (intern / extern lokal / extern bundesweit / extern europaweit etc.)

Preis für Neueinrichtung bzw. Änderung von 1 x Fax Endgerät
Menge: 20,000 Stk

**01.11.50 Programmierarbeiten Siedle Sprechanlage**
*** Bezugsbeschreibung
Programmierarbeiten Siedle Sprechanlage

Programmierung, Funktionstest und
Inbetriebnahme der Siedle- Twin-Bus bzw. Multi-Sprechanlage und Erstellung eines Übergabeprotokolls.

Erstellung und Übergabe Funktionsprotokoll.

Preis für Neueinrichtung bzw. Änderung von 1 x Teilnehmer Siedle Sprechanlage
Menge: 10,000 Stk

**01.11.60 Programmierarbeiten Schneider-Intercom Sprechanlage**
*** wie Position 01.11.50
Programmierung, Funktionstest und
Inbetriebnahme der Schneider-Intercom Sprechanlage GE 100 bis GE 800 einschl. Erstellung eines Übergabeprotokolls.

Erstellung und Übergabe Funktionsprotokoll.
Preis für Neueinrichtung bzw. Änderung von 1 x Teilnehmer Schneider Intercom Sprechanlage
Menge: 20,000 Stk

**01.11.70 Programmierarbeiten HiMed**
Programmierung, Funktionstest und
Inbetriebnahme der HiMed-Geräte in Patientenzimmern.

Preis für die Einrichtung bzw. Änderung von 1 x Patienten HiMedsystem pro Patient bzw. pro Bett (Mediset, Bedside TV und Patienten TV
Menge: 20,000 Stk

#### Bereich 01.12 Einweisung

**01.12.10 Nutzereinweisung Lichtruf**
Nutzereinweisung Lichtruf

Nutzereinweisung in die Grundfunktionalität der zur Verfügung gestellten Leistungsmerkmale in Verbindung mit den individuellen Berechtigungen des Lichtrufgeräte

Preis für Nutzereinweisung von 1 x Einweisung in die Nutzung der verbauten Lichtrufgeräte
Menge: 50,000 Stk

**01.12.20 Nutzereinweisung Telefonendgeräte**
Nutzerenweisung Telefonendgeräte

Nutzereinweisung in die Grundfunktionalität der zur Verfügung gestellten Leistungsmerkmale in Verbindung mit den individuellen Berechtigungen des Telefonendgerätes

Als Telefonendgerät sind / werden eingesetzt:
-Unify Optipoint
-Unify Openstage
-TAP 01 Duo LX als Tisch oder Wandgerät
oder gleichwertig.

Preis für Nutzereinweisung von 1 x Telefonendgerät
Menge: 150,000 Stk

**01.12.30 Nutzereinweisung Faxgeräte**
Nutzereinweisung Faxgeräte

Nutzereinweisung in die Grundfunktionalität der zur Verfügung gestellten Leistungsmerkmale in Verbindung mit den individuellen Berechtigungen des Faxgerätes

Preis für Nutzereinweisung von 1 x Faxendgerät
Menge: 25,000 Stk

**01.12.40 Nutzereinweisung Cordless-Gerät**
Nutzereinweisung Cordless-Gerät
je Teilnehmer

Nutzereinweisung in die Grundfunktionalität der zur Verfügung gestellten Leistungsmerkmale in Verbindung mit den individuellen Berechtigungen des Cordless-Gerätes

Preis für Nutzereinweisung von 1 x Cordless-Gerät
Menge: 20,000 Stk

**01.12.50 Nutzereinweisung Chef-/Sekretär-Anlagen**
Nutzereinweisung Chef-/Sekretär-Anlagen

Nutzereinweisung in die Grundfunktionalität der zur Verfügung gestellten Leistungsmerkmale einer Chef-/Sekretär-Anlage in Verbindung mit den individuellen Berechtigungen und Tastenbelegungen des Telefonendgerätes

Als Chef-/Sekretäranlagenendgeräte sind / werden eingesetzt:
-Unify Optipoint
-Unify Openstage
oder gleichwertig.

Preis für Nutzereinweisung von 1 x Chef-/Sekretäranlage
Menge: 10,000 Stk

**01.12.60 Nutzereinweisung Xpressionfunktion**
Nutzereinweisung Xpressionfunktion
Anrufbeantworter, digitaler Faxeingang

Nutzereinweisung in die Grundfunktionalität der zur Verfügung gestellten Leistungsmerkmale in Verbindung mit der Erstellung von individuellen Sprachansagen in Ergänzung zu den Standardansagen des UK-Essen, Abhören und Verwalten von eingegangenen Sprachnachrichten
Versenden von Faxnachrichten über Outlook
Verwalten von eingegangenen Faxnachrichten Berechtigungen des Telefonendgerätes

Preis für Nutzereinweisung von 1 x XPressionteilnehmer
Menge: 40,000 Stk

**01.12.70 Nutzereinweisung Siedle Sprechanlage**
Nutzereinweisung Siedle Sprechanlage
je Teilnehmer

individuelle Nutzereinweisung in die
Funktionalität eines Siedleteilnehmers

Preis für Nutzereinweisung von 1 x Siedleteilnehmer
Menge: 30,000 Stk

**01.12.80 Nutzereinweisung Schneider-Intercom Sprechanlage**
Nutzereinweisung Schneider-Intercom Sprechanlage
je Teilnehmer

individuelle Nutzereinweisung in die
Grundfunktionalität der Leistungsmerkmale in Verbindung mit den individuellen Berechtigungen des Teilnehmers der Schneider-Intercom Sprechanlage wie
Türöffnerfunktion
Annahme von Gesprächen
Gruppenruf
Aufruf
Sammelruf usw.

Preis für Nutzereinweisung von 1 x Schneider-Intercomteilnehmers
Menge: 3,000 Stk

**01.12.90 Nutzereinwisung HiMed**
Nutzereinweisung HiMed

Nutzer,-und Patienteneinweisung in die Grundfunktionalität der zur Verfügung gestellten Leistungsmerkmale des HiMed-Systems in Verbindung mit den individuellen Berechtigungen der HiMedgeräte, wie Badside TV, Mediset und TV-Geräte

Preis für Nutzereinweisung von 1 x Einweisung in die Nutzung der verbauten MiMed-Geräten in Patientenzimmern
Menge: 20,000 Stk

#### Bereich 01.13 Störungsbeseitigung

**01.13.10 Funktionsprüfung Lichtruf**
Funktionsprüfung einer Lichtrufkomponente (wie z.B. Ruftaster, Zimmerlampe, Steckvorrichtung usw.)
Preis für 1x Funktionsprüfung einer Lichtrufkomponente im Störungsfall,
Menge: 200,000 Stk

**01.13.20 Funktionsprüfung Telefonendgeräte**
Funktionsprüfung Telefonendgeräte
Funktionsprüfung eines Telefonendgerätes
im Störungsfall,

Als Telefonendgerät sind / werden verbaut:
-Unify Optipoint
-Unify Openstage
-TAP 01 Duo LX als Tisch oder Wandgerät
oder gleichwertig.

Preis für die Funktionsprüfung von 1 x Telefonendgerät
Menge: 200,000 Stk

**01.13.30 Funktionsprüfung Faxgeräte**
Funktionsprüfung Faxgeräte
Funktionsprüfung eines Faxgerätes
im Störungsfall

Preis für die Funktionsprüfung von 1 x Faxgerät
Menge: 50,000 Stk

**01.13.40 Funktionsprüfung Cordless-Sender**
Funktionsprüfung Cordless-Sender
je Teilnehmer

Funktionsprüfung eines Cordless-Senders
je Teilnehmer im Störungsfall

Preis für die Funktionsprüfung von 1 x Cordless-Sender
Menge: 100,000 Stk

**01.13.50 Funktionsprüfung Siedle Sprechanlageendgerät**
Funktionsprüfung Siedle Sprechanlageendgerät
je Teilnehmer

Funktionsprüfung eines Siedle Sprechanlagendgerätes im Störungsfall

Preis für 1 x Funktionsprüfung Siedle Sprechanlagenendgerät
Menge: 20,000 Stk

**01.13.60 Funktionsprüfung Schneider-Intercom Sprechanlageendgerät**
Funktionsprüfung Schneider-Intercom Sprechanlageendgerät
je Teilnehmer

Funktionsprüfung eines Schneider-Intercom Sprechanlagenendgerätes
im Störungsfall

Preis für 1 x Funktionsprüfung Schneider-Intercom Teilnehmer
Menge: 100,000 Stk

**01.13.70 Funktionsprüfung Nebenuhr**
Funktionsprüfung Nebenuhr

Funktionsprüfung einer Nebenuhr
im Störungsfall

Preis für 1 x Funktionsprüfung Nebenuhr
Menge: 20,000 Stk

**01.13.80 Prüfarbeiten je DA vom HVT bis Enddose**
Prüfarbeiten je DA vom HVT bis Enddose

Prüfarbeiten je DA vom HVT bis zur Enddose
für anfallende Prüfarbeiten der Positionen
08.10 bis 08.60

Preis je DA vom HVT bis zur Enddose
Menge: 50,000 Stk

**01.13.90 Funktionsprüfung HiMed**
Funktionsprüfung HiMed

Funktionsprüfung der HiMed Geräte im Störungsfall

Preis für 1 x Funktionsprüfung HiMed
Menge: 20,000 Stk

#### Bereich 01.14 Dokumentation

*Hinweis: Dokumentation für Neueinrichtung und Änderungen*

**01.14.10 Dokumentationserstellung für IMS**
Dokumentationserstellung für IMS
entsprechen dem (Muster)

Dokumentationserstellung je Datenpunkt für das Kabelmanagementprogramm IMS

Preis für 1 x Dokumentationserstellung IMS
Menge: 5000,000 Stk

**01.14.20 Dokumentationserstellung organisatorisch Kostenstelle**
Dokumentationserstellung organisatorisch Kostenstelle für das Dez. 04.1.2 (Nutzer, Kostenstelle etc.) Formblatt / Musterblatt nach Vorgaben der Nachrichtentechnik

Preis für 1 x Dokumentationserstellung
Menge: 300,000 Stk

**01.14.30 Dokumentationserstellung tabellarisch Excel-Liste**
Dokumentationserstellung tabellarisch Excel-Liste entsprechend den Vorgaben der Abteilung Nachrichtentechnik.
Dokumentationserstellung in einer tabellarischen ExcellListe

Preis für 1 x Dokumentationserstellung
in einer Excel-Liste
Menge: 300,000 Stk

**01.14.40 Dokumentationerstellung Betriebsbuch Lichtrufanlage**
Erstellen oder Anpassen des Betriebsbuch für Lichtrufanlagen
Preis für 1 x Dokumentationserstellung Betriebsbuch
Menge: 10,000 Stk

#### Bereich 01.15 Stundenlohnarbeiten

*Hinweis: Stundenlohnarbeiten*
Stundenlohnarbeiten

Erklärung zu den nachfolgenden Positionen:

Ich/Wir erkläre(n), dass die nachstehend aufgeführten Stundenverrechnungssätze unter Beachten der preisrechtlichen Vorschriften und der Vertragsbedingungen ermittelt worden sind und unabhängig von der Anzahl der Stunden gelten.
Angeboten wird für die jeweilige Arbeitskraft ein Verrechnungssatz, der sämtliche Aufwendungen enthält, insbesondere den tatsächlichen Lohn mit den Zuschlägen für Gemeinkosten, Sozialkassenbeiträge, vermögenswirksame Leistungen usw.
sowie Lohn- bzw. Gehaltsnebenkosten;
Zuschläge für Nacht-, Sonntags- und Feiertagsarbeit sind jedoch nicht eingerechnet.
Der Verrechnungssatz ist unter Beachtung der preisrechtlichen Vorschriften ermittelt.
Er gilt unabhängig von der Anzahl der abgerechneten Stunden.

Der Auftragnehmer hat sicherzustellen, dass alle eingesetzten Mitarbeiter über die für die auszuführenden Tätigkeiten erforderliche fachliche Qualifikation verfügen.

Obermonteur:

Abgeschlossene Berufsausbildung im elektrotechnischen oder informationstechnischen Bereich (z. B. Elektroniker/in, Informationselektroniker/in, IT-Systemelektroniker/in oder gleichwertig),

Mindestens 5 Jahre Berufserfahrung, davon mindestens 2 Jahre in leitender Funktion als Baustellen- oder Montageleiter,

Nachweis über Teilnahme an einschlägigen Fach- und Sicherheitsunterweisungen (z. B. VDE-Schulung, Arbeitsschutz, Brandschutz),

Herstellerzertifizierung für die eingesetzten Systeme (z. B. Tunstall, Unify, MiTel).

Monteur:

Abgeschlossene Berufsausbildung im einschlägigen Fachgebiet (z. B. Informationselektroniker/in, Elektroniker/in für Energie- und Gebäudetechnik oder gleichwertig),

Nachweis als Elektrofachkraft gemäß DIN VDE 1000-10,

Schulung gemäß DIN VDE 0834 (bei Arbeiten an Rufanlagen),

Grundkenntnisse im Bereich Netzwerktechnik und strukturierten Verkabelungssystemen.

Der Auftraggeber ist berechtigt, die Ausbildungs- und Schulungsnachweise der eingesetzten Mitarbeiter vor Arbeitsaufnahme anzufordern.
Personal, das diese Anforderungen nicht erfüllt, kann vom Auftraggeber abgelehnt werden.

Für nachträgliche, nicht im Leistungsumfang enthaltene Arbeiten  (z. B. Anpassungen infolge Nutzeränderungen oder Zusatzinstallationen) ist zusätzlich ein Stundenlohnpreis anzugeben.

Der Auftraggeber behält sich vor, je nach anfallender Arbeit und Aufwand einzelne Teilaufgaben der Positionen ganz oder teilweise auf Stundenlohnbasis gemäß dieser Position abzurechnen.

Die Entscheidung über die Abrechnungsart trifft der Auftraggeber

Die Abrechnung erfolgt ausschließlich nach schriftlicher Freigabe durch die Abteilung Nachrichtentechnik.
Arbeitsnachweise sind täglich zu führen und vom Auftraggeber gegenzuzeichnen.

**01.15.10 Lohnstunde Obermonteur**
*** Stundenlohnarbeiten
Lohnstunden - Verrechnungssatz eines Obermonteurs
zum Nachweis  für Arbeiten, die vorab nicht genau spezifiziert werden können.
In den Berechnungssatz sind alle Lohn- und Gehaltskosten, einschl. Nebenkosten, anteilige Gemeinkosten, mit Wagnis und Gewinn und Fahrtkosten einzukalkulieren.
Menge: 800,000 h

**01.15.20 Lohnstunde Monteur**
*** Stundenlohnarbeiten
*** Bezugsbeschreibung
Lohnstunden - Verrechnungssatz eines Monteurs
zum Nachweis

Lohnstunden - Verrechnungssatz eines Monteurs
zum Nachweis  für Arbeiten, die vorab nicht genau spezifiziert werden können.
In den Berechnungssatz sind alle Lohn- und Gehaltskosten, einschl. Nebenkosten, anteilige Gemeinkosten, mit Wagnis und Gewinn und Fahrtkosten einzukalkulieren.
Menge: 800,000 h

**01.15.30 Lohnstunde Helfer**
*** Stundenlohnarbeiten
*** wie Position 01.15.20
als "Lohnstunde eines Helfers"
Menge: 200,000 h

**01.15.40 Lohnstunde Dokumentationserstellung**
*** Stundenlohnarbeiten
Menge: 800,000 h

### Titel 02 Wartung und Inspektion Lichtrufanlagen

#### Bereich 02.01 Wartung und Inspektion Lichtrufanlage

*Hinweis: Allgemeine Vorbemerkung:*
Allgemeine Vorbemerkung:

Die Liegenschaft des Universitätsmedizin-Essen besteht aus über 50 Gebäuden am Stantort des Universitätsklinikums-Essen und weiteren externen Liegenschaften auf dem Essener Satdtgebiet, wie das Herzzentrum Essen Huttrop, sowie Gebäude in der Theodor Althoff Str.usw.die Universitäts Medizin beschäftigt  12.000 Mitarbeiter und wird fernmeldetechnisch u.a. vom betriebstechnischen Gebäude (BTG) am Campus Klinikum-Essen versorgt.
Bei den Gebäuden der Universitätsmedizin Essen handelt es sich zum einen um Krankenhäuser verschiedener Größe, zum Teil mit Intensivstationen und OPs, zu anderen um Gebäude anderer Arten, wie z. B. Verwaltungsgebäude, Schulen, Ver sammlungsstätten, Laborgebäude etc. Bei einigen von ihnen handelt es sich um Hochhäuser. Auch Parkhäuser und Tiefgaragen gehören zu der Liegenschaft.In den vorgenannten Gebäuden befinden sich, je nach Ausstattung und Funktion, eine oder mehrere Lichtrufanlagen des Fabrikats Tunstall vom Typ Newline, Ecoline und Flamenco.Diese sind, im Wesentlichen auf Grundlage der PrüNO NRW  und der DIN VDE 0834, regelmäßig wiederkehrend von Sachkundigen zu prüfen. Die Prüffristen ergeben sich aus den genannten Vorschriften. Die Prüfzeitpunkte ergeben sich aus den bisher erfolgten wiederkehrenden Inspektionen und Wartungen und sind mit dem Dez. 04.1.2 - Bau und Technik -Abteilung Nachrichtentechnik im Voraus abzustimmen. Der Auftragnehmer stellt für die durchzuführenden Inspektionen zwei, gemäß DIN VDE 0834 ausgebildete und zertifizierte Fachkräfte, für die Dauer der Arbeiten zur Verfügung. Darüber hinaus werden, in noch nicht genau absehbarem Umfang, Reparaturen an den vorhandenen Lichtrufanlagen durchgeführt. Die erforderlichen Lichtrufkomponenten stellt das Universitätsklinikum bei. Entsprechendes Werkzeug und Prüfgerät ist vom Auftragnehmer beizustellen.
Aufgrund der örtlichen Parkplatzsituation kann eine kostenfreie Parkmöglichkeit nicht garantiert werden. Die ggf. anfallenden Kosten für eine Parkhausnutzung sowie Kosten für Anfahrten sind im Gesamtpreis mit einzukalkulieren. Dieser Vertrag gilt für die Quartale 1, 3. und 4. Mit Beginn der Arbeiten im 1. Quartal ist spätestens ende Januar zu beginnen. Mit den erforderlichen Arbeiten in den Quartalen 3 und 4 ist spätestens in der 2.Woche eines jeden Quartals zu beginnen und spätestens Ende des jeweiligen Quartals sind die Arbeiten einschließlich der erforderlichen Reparaturen fertig zu stellen.
Im 2. Quartal wird eine Inspektion aller Lichtrufanlagen durch die Firma Tunstall durchgeführt, diese Inspektion wird mit einem Mitarbeiter begleitet und ist als gesonderte Positon (Pos 02.2) aufgeführt und zu kalkulieren.

**02.01.10 Inspektion der Lichtrufanlagen**
Inspektion der Lichtrufanlagen - Fabrikat Tunstall (Kosten je Quartal)

Die Inspektion der Lichtrufanlagen des Fabrikats Tunstall erfolgt in den Krankengebäuden des Universitätsklinikums Essen.
Der Leistungsumfang umfasst die regelmäßige Inspektion, Funktionsprüfung und Dokumentation aller installierten Lichtrufzentralen und zugehörigen Komponenten.

Die Inspektionsarbeiten sind vierteljährlich (je Quartal) durchzuführen.
Der hierfür anzusetzende Arbeitsumfang beträgt erfahrungsgemäß 25 Arbeitstage pro Quartal, mit jeweils zwei ausgebildeten Fachkräften (insgesamt ca. 400 Arbeitsstunden).

Innerhalb dieses Stundenkontingents sind folgende Leistungen enthalten und mit dem Einheitspreis abzugelten:

Inspektion, und Funktionsprüfung sämtlicher Lichtrufanlagen

Anpassung und Pflege der Bestandsdokumentationen

Führung und Aktualisierung der Betriebsbücher

Erstellung und Übergabe von Wartungs- und Inspektionsprotokollen an den Auftraggeber jeweils zum Quartalsende

Diese Leistungen werden nicht gesondert vergütet.
Ebenso sind Anfahrtszeiten sowie alle Nebenkosten (z. B. Parkgebühren, Bereitstellung von Werkzeug, Messmitteln und Verbrauchsmaterialien) in die Kalkulation einzubeziehen.

Die Kosten sind hier für die Quartale 1,3 und 4 je Quartal zu kalkulieren und hier entsprechend anzugeben.
Menge: 3,000 psch

**02.01.20 Wartung der Lichtrufanlagen 2.Quartal**
*** Pauschalposition
Wartung der Lichtrufanlagen - Fabrikat Tunstall (Kosten im 2. Quartal)

Im 2. Quartal erfolgt die Wartung sämtlicher Lichtrufanlagen des Fabrikats Tunstall durch den Hersteller selbst.
Die Wartungsarbeiten werden durch einen Mitarbeiter begleitet.
Diese begleitende Tätigkeit ist gesondert zu kalkulieren.

Die terminliche Abstimmung der Wartung erfolgt durch die Abteilung Nachrichtentechnik in enger Koordination mit der Firma Tunstall.
Der genaue Wartungstermin wird im 1. Quartal festgelegt.

Auf Grundlage der bisherigen Erfahrungen aus den regelmäßig durchgeführten Wartungen ist für die Begleitung der Arbeiten mit einem Gesamtaufwand von ca. 25 Arbeitstagen zu je 8 Stunden (insgesamt ca. 200 Arbeitsstunden) zu rechnen.
Die Arbeiten sind durch eine ausgebildete Fachkraft auszuführen.

Innerhalb der Kalkulation sind alle Nebenleistungen und Nebenkosten (z. B. Anfahrt, Parkgebühren, Bereitstellung von Werkzeugen und Hilfsmitteln) mit einzubeziehen.
Eine gesonderte Vergütung dieser Leistungen erfolgt nicht.

Die Kosten sind hier für das 2. Quartal zu kalkulieren und hier entsprechend anzugeben.
Menge: 1,000 psch

**02.01.30 Stundenverrechnungssatz Monteuer Lichtruf**
*** Stundenlohnarbeiten
Stundenverrechnungssatz Monteuer Lichtruf

Stundenverrechnungssatz für Monteuer für eventuell anfallende Fehlerbehebung und Störungsbeseitigung durch gemäß DIN VDE 0834 ausgebildete und zertifizierte Fachkraft.
In den Berechnungssatz sind alle Lohn- und Gehaltskosten, einschl. Nebenkosten, anteilige Gemeinkosten, mit Wagnis und Gewinn und Fahrtkosten einzukalkulieren.
Menge: 1000,000 h

**02.01.40 Stundenverrechnungssatz Helfer Lichtruf**
*** Stundenlohnarbeiten
Stundenverrechnungssatz Helfer Lichtruf

Stundenverrechnungssatz für Helfer zur zusätzlichen
Unterstützung der zertifizierten Fachkraft
In den Berechnungssatz sind alle Lohn- und Gehaltskosten, einschl. Nebenkosten, anteilige Gemeinkosten, mit Wagnis und Gewinn und Fahrtkosten einzukalkulieren.
Menge: 300,000 h
